# Cielo falso registrable de láminas de escayola

- Propiedad del archivo: CYPE INGENIEROS, S.A.
- Formato: FIEBDC-3/2002
- Ámbito geográfico: Honduras
- Divisa: HNL
- Costes indirectos: 3.00 %
- Gastos generales: 13.00 %
- Beneficio industrial: 6.00 %
- IVA: 15.00 %

## R Revestimientos

### RT Cielos falsos en interiores

#### RTB Registrables, de láminas de escayola

**RTB025** m² Cielo falso registrable de láminas de escayola.
Cielo falso registrable suspendido, situado a una altura menor de 4 m, constituido por: ESTRUCTURA: perfilería vista acabado lacado, color blanco, comprendiendo perfiles primarios y secundarios, suspendidos de la losa o elemento soporte con varillas y cuelgues; PLACAS: láminas de escayola, de superficie fisurada, 60x60 cm. Incluso perfiles angulares, fijaciones para el anclaje de los perfiles y accesorios de montaje.
Incluye: Replanteo de los ejes de la trama modular. Nivelación y fijación de los perfiles perimetrales. Replanteo de los perfiles primarios de la trama. Señalización de los puntos de anclaje a la losa o elemento soporte. Nivelación y suspensión de los perfiles primarios y secundarios de la trama. Corte de las placas. Colocación de las placas. Resolución de encuentros y puntos singulares.
Criterio de medición de proyecto: Superficie medida entre paramentos, según documentación gráfica de Proyecto, sin descontar huecos para instalaciones.
Criterio de medición de obra: Se medirá la superficie realmente ejecutada según especificaciones de Proyecto, sin descontar huecos para instalaciones.

| Código | Ud | Descripción | Rendimiento | Precio | Importe |
|---|---|---|---|---|---|
| mt12fac020b | Ud | Varilla metálica de acero galvanizado de 6 mm de diámetro. (material) | 1.000 | 9.77 | 9.77 |
| mt12fac030a | m | Perfilería vista con acabado lacado color blanco, para cielos falsos registrables, incluso piezas complementarias y especiales. (material) | 4.000 | 26.55 | 106.20 |
| mt12fac060 | Ud | Perfil angular para remates perimetrales. (material) | 0.600 | 18.92 | 11.35 |
| mt12fac050 | Ud | Accesorios para la instalación de cielos falsos registrables. (material) | 0.200 | 49.14 | 9.83 |
| mt12fpe020a | m² | Lámina de escayola, de superficie fisurada, 60x60 cm, para colocar sobre perfilería vista en cielos falsos registrables. (material) | 1.020 | 152.61 | 155.66 |
| op00fre010 |  | Fresadora. | 1.000 | 0.00 | 0.00 |
| op00ato010 |  | Atornillador. | 1.000 | 0.00 | 0.00 |
| mo035 | h | Escayolista. (mano de obra) | 0.252 | 114.04 | 28.74 |
| mo117 | h | Peón escayolista. (mano de obra) | 0.252 | 82.13 | 20.70 |
| % | % | Herramienta menor | 2 % | 342.25 | 6.85 |
|  |  | Costes directos |  |  | 349.10 |
