# Trampilla de registro gama Especial

- Propiedad del archivo: CYPE INGENIEROS, S.A.
- Formato: FIEBDC-3/2002
- Ámbito geográfico: Honduras
- Divisa: HNL
- Costes indirectos: 3.00 %
- Gastos generales: 13.00 %
- Beneficio industrial: 6.00 %
- IVA: 15.00 %

## R Revestimientos

### RT Cielos falsos

#### RTC Continuos, de láminas de yeso

**RTC021** Ud Trampilla de registro gama Especial, Revo Cleaneo 8/18 Q, sistema E112.c "KNAUF", de 505x505, formada por marco de aluminio y puerta de lámina de yeso con perforaciones cuadradas 8/18 Q, Cleaneo Akustik Cuadrada, de 12,5 mm de espesor, para cielo falso continuo de láminas de yeso. Incluso accesorios de montaje.
Trampilla de registro gama Especial, Revo Cleaneo 8/18 Q, sistema E112.c "KNAUF", de 505x505, formada por marco de aluminio y puerta de lámina de yeso con perforaciones cuadradas 8/18 Q, Cleaneo Akustik Cuadrada, de 12,5 mm de espesor, para cielo falso continuo de láminas de yeso. Incluso accesorios de montaje.
Incluye: Marcado y corte de la lámina de yeso. Colocación de la trampilla.
Criterio de medición de proyecto: Número de unidades previstas, según documentación gráfica de Proyecto.
Criterio de medición de obra: Se medirá el número de unidades realmente colocadas según especificaciones de Proyecto.
Criterio de valoración económica: El precio incluye la resolución de encuentros y puntos singulares.

| Código | Ud | Descripción | Rendimiento | Precio | Importe |
|---|---|---|---|---|---|
| mt12ppk065oc | m² | Trampilla de registro gama Especial, Revo Cleaneo 8/18 Q, sistema E112.c "KNAUF", de 505x505, formada por marco de aluminio y puerta de lámina de yeso con perforaciones cuadradas 8/18 Q, Cleaneo Akustik Cuadrada, de 12,5 mm de espesor. (material) | 1.000 | 1968.95 | 1968.95 |
| op00fre010 |  | Fresadora. | 0.100 | 0.00 | 0.00 |
| mo015 | h | Montador de cielos rasos. (mano de obra) | 0.332 | 73.85 | 24.52 |
| mo082 | h | Ayudante de montador de cielos rasos. (mano de obra) | 0.166 | 53.32 | 8.85 |
| % | % | Herramienta menor | 2 % | 2002.32 | 40.05 |
|  |  | Costes directos |  |  | 2042.37 |
