# Complemento del sistema de pavimentación exterior CIVIS'AGORA "TAU CERÁMICA"

- Propiedad del archivo: CYPE INGENIEROS, S.A.
- Formato: FIEBDC-3/2002
- Ámbito geográfico: Honduras
- Costes indirectos: 3.00 %
- Gastos generales: 13.00 %
- Beneficio industrial: 6.00 %
- IVA: 15.00 %

## U Urbanización interior del terreno

### UM Mobiliario urbano

#### UMG Juegos infantiles

**UMG110** Ud Complemento del sistema de pavimentación exterior CIVIS'AGORA "TAU CERÁMICA", para integrar en el piso, cuyo diseño imita un juego para niños de 5 parejas, formadas por un dibujo y su silueta monocolor asociada, enfocado a reforzar el conocimiento de las formas y su asociación, premiando la respuesta correcta mediante el sonido, formado por 18 m² de piso de baldosas de gres porcelánico, serie CIVIS'AGORA, 10 baldosas serie Urban Unik Sens, con sensores electrónicos incorporados y una unidad de control Civis Play Duo Centro Control, con placa electrónica incorporada; incluso módulo de control y fuente de alimentación, todo ello recibido con adhesivo cementoso mejorado, C2 TE S1, con deslizamiento reducido y tiempo abierto ampliado T200 Flex-Porcelánico "TAU CERÁMICA", rejuntado con mortero técnico coloreado, C G2, Line-Fix "TAU CERÁMICA", para rejuntado de baldosas cerámicas, con junta de entre 3 y 15 mm y limpieza final con limpiador químico Desin-Cer "TAU CERÁMICA".
Suministro y colocación de complemento del sistema de pavimentación exterior CIVIS'AGORA "TAU CERÁMICA", para integrar en el piso, cuyo diseño imita un juego para niños de 5 parejas, formadas por un dibujo y su silueta monocolor asociada, enfocado a reforzar el conocimiento de las formas y su asociación, premiando la respuesta correcta mediante el sonido, formado por 18 m² de piso de baldosas de gres porcelánico, serie CIVIS'AGORA "TAU CERÁMICA", con coeficiente de absorción de agua E<5%, de 40x40 cm, 15 mm de espesor, con acabado en relieve Toe Clearance y diseño estructural Strongrib, en el reverso de la baldosa; carga de rotura mayor de 5 kN, según ISO 10545-4; resistente a la helada; resistente a agentes químicos, según ISO 10545-13; resistente a las manchas, según ISO 10545-14, 10 baldosas serie Urban Unik Sens, con sensores electrónicos incorporados y una unidad de control Civis Play Duo Centro Control, con placa electrónica incorporada; incluso módulo de control y fuente de alimentación, todo ello recibido con adhesivo cementoso mejorado, C2 TE S1, con deslizamiento reducido y tiempo abierto ampliado T200 Flex-Porcelánico "TAU CERÁMICA", rejuntado con mortero técnico coloreado, C G2, Line-Fix "TAU CERÁMICA", para rejuntado de baldosas cerámicas, con junta de entre 3 y 15 mm y limpieza final con limpiador químico Desin-Cer "TAU CERÁMICA". Totalmente montado y conexionado.
Incluye: Colocación de las piezas con adhesivo cementoso. Rejuntado. Conexionado eléctrico. Limpieza final.
Criterio de medición de proyecto: Número de unidades previstas, según documentación gráfica de Proyecto.
Criterio de medición de obra: Se medirá el número de unidades realmente colocadas según especificaciones de Proyecto.

| Código | Ud | Descripción | Rendimiento | Precio | Importe |
|---|---|---|---|---|---|
| mt18bct045c | Ud | Complemento Civis Play Duo, para integrar en el piso, cuyo diseño imita un juego para niños de 5 parejas, formadas por un dibujo y su silueta monocolor asociada, enfocado a reforzar el conocimiento de las formas y su asociación, premiando la respuesta correcta mediante el sonido, formado por 18 m² de piso de baldosas de gres porcelánico, serie CIVIS'AGORA "TAU CERÁMICA", con coeficiente de absorción de agua E<5%, de 40x40 cm, 15 mm de espesor, con acabado en relieve Toe Clearance y diseño estructural Strongrib, en el reverso de la baldosa; carga de rotura mayor de 5 kN, según ISO 10545-4; resistente a la helada; resistente a agentes químicos, según ISO 10545-13; resistente a las manchas, según ISO 10545-14, 10 baldosas serie Urban Unik Sens, con sensores electrónicos incorporados y una unidad de control Civis Play Duo Centro Control, con placa electrónica incorporada; incluso módulo de control y fuente de alimentación. (material) | 1.000 | 3746.90 | 3746.90 |
| mt09mtc010j | kg | Adhesivo cementoso mejorado, C2 TE S1, con deslizamiento reducido y tiempo abierto ampliado T200 Flex-Porcelánico, "TAU CERÁMICA", para la colocación en capa fina de pisos y revestimientos de material cerámico en interiores y exteriores, compuesto por cementos de alta resistencia, agregados seleccionados y alto contenido en resinas sintéticas. (material) | 117.600 | 0.43 | 50.57 |
| mt09mtc020a | kg | Mortero técnico coloreado, C G2, Line-Fix "TAU CERÁMICA", para rejuntado de baldosas cerámicas, con junta de entre 3 y 15 mm, "TAU CERÁMICA". (material) | 49.000 | 0.70 | 34.30 |
| mt09mtc100 | l | Limpiador químico Desin-Cer Ext "TAU CERÁMICA", desincrustante de restos de cemento sobre cualquier superficie. (material) | 1.960 | 0.92 | 1.80 |
| mo041 | h | Albañil de obra civil. (mano de obra) | 7.269 | 2.03 | 14.76 |
| mo087 | h | Ayudante de albañil de obra civil. (mano de obra) | 7.269 | 1.50 | 10.90 |
| mo003 | h | Electricista. (mano de obra) | 2.696 | 2.10 | 5.66 |
| mo102 | h | Ayudante de electricista. (mano de obra) | 2.696 | 1.50 | 4.04 |
| % | % | Costes directos complementarios | 2 % | 3868.93 | 77.38 |
|  |  | Costes directos |  |  | 3946.31 |
