# Complemento del sistema de pavimentación exterior CIVIS'AGORA "TAU CERÁMICA"

- Propiedad del archivo: CYPE INGENIEROS, S.A.
- Formato: FIEBDC-3/2002
- Ámbito geográfico: Honduras
- Costes indirectos: 3.00 %
- Gastos generales: 13.00 %
- Beneficio industrial: 6.00 %
- IVA: 15.00 %

## U Urbanización interior del terreno

### UX Pistas y veredas

#### UXG Cerámicos/gres

**UXG110** Ud Complemento del sistema de pavimentación exterior CIVIS'AGORA "TAU CERÁMICA", para vado peatonal con gestión inteligente, formado por once baldosas de gres porcelánico serie CIVIS'AGORA, modelo Trace Signal BT Sens "TAU CERÁMICA", de 40x40 cm y 15 mm de espesor, con grabación individual personalizada mediante tratamiento láser, en colores contrastados y sensor electrónico incorporado y una baldosa de gres porcelánico serie CIVIS'AGORA, modelo Trace Signal BT Sens Control, con placa electrónica de centro de control incorporada, todo ello recibido con adhesivo cementoso mejorado, C2 TE S1, con deslizamiento reducido y tiempo abierto ampliado T200 Flex-Porcelánico "TAU CERÁMICA", rejuntado con mortero técnico coloreado, C G2, Line-Fix "TAU CERÁMICA", para rejuntado de baldosas cerámicas, con junta de entre 3 y 15 mm y limpieza final con limpiador químico Desin-Cer "TAU CERÁMICA".
Suministro y colocación de complemento del sistema de pavimentación exterior CIVIS'AGORA "TAU CERÁMICA", para vado peatonal con gestión inteligente, formado por once baldosas de gres porcelánico serie CIVIS'AGORA, modelo Trace Signal BT Sens "TAU CERÁMICA", de 40x40 cm y 15 mm de espesor, con grabación individual personalizada mediante tratamiento láser, en colores contrastados y sensor electrónico incorporado y una baldosa de gres porcelánico serie CIVIS'AGORA, modelo Trace Signal BT Sens Control, con placa electrónica de centro de control incorporada, todo ello recibido con adhesivo cementoso mejorado, C2 TE S1, con deslizamiento reducido y tiempo abierto ampliado T200 Flex-Porcelánico "TAU CERÁMICA", rejuntado con mortero técnico coloreado, C G2, Line-Fix "TAU CERÁMICA", para rejuntado de baldosas cerámicas, con junta de entre 3 y 15 mm y limpieza final con limpiador químico Desin-Cer "TAU CERÁMICA".
Incluye: Colocación de las piezas con adhesivo cementoso. Rejuntado. Limpieza final.
Criterio de medición de proyecto: Número de unidades previstas, según documentación gráfica de Proyecto.
Criterio de medición de obra: Se medirá el número de unidades realmente colocadas según especificaciones de Proyecto.

| Código | Ud | Descripción | Rendimiento | Precio | Importe |
|---|---|---|---|---|---|
| mt18bct025 | Ud | Baldosa de gres porcelánico serie CIVIS'AGORA, modelo Trace Signal BT Sens "TAU CERÁMICA", con coeficiente de absorción de agua E<5%, de 40x40 cm, 15 mm de espesor, con acabado en relieve Toe Clearance y diseño estructural Strongrib, en el reverso de la baldosa; carga de rotura mayor de 5 kN, según ISO 10545-4; resistente a la helada; resistente a agentes químicos, según ISO 10545-13; resistente a las manchas, según ISO 10545-14; con grabación individual personalizada mediante tratamiento láser, en colores contrastados y sensor electrónico incorporado. (material) | 11.000 | 141.27 | 1553.97 |
| mt18bct030 | Ud | Baldosa de gres porcelánico serie CIVIS'AGORA, modelo Trace Signal BT Sens Control "TAU CERÁMICA", con coeficiente de absorción de agua E<5%, de 40x40 cm, 15 mm de espesor, con acabado en relieve Toe Clearance y diseño estructural Strongrib, en el reverso de la baldosa; carga de rotura mayor de 5 kN, según ISO 10545-4; resistente a la helada; resistente a agentes químicos, según ISO 10545-13; resistente a las manchas, según ISO 10545-14; con grabación individual personalizada mediante tratamiento láser, en colores contrastados y placa electrónica de centro de control incorporada. (material) | 1.000 | 561.10 | 561.10 |
| mt09mtc010j | kg | Adhesivo cementoso mejorado, C2 TE S1, con deslizamiento reducido y tiempo abierto ampliado T200 Flex-Porcelánico, "TAU CERÁMICA", para la colocación en capa fina de pisos y revestimientos de material cerámico en interiores y exteriores, compuesto por cementos de alta resistencia, agregados seleccionados y alto contenido en resinas sintéticas. (material) | 11.520 | 0.43 | 4.95 |
| mt09mtc020e | kg | Mortero técnico coloreado, C G2, Line-Fix "TAU CERÁMICA", para rejuntado de baldosas cerámicas, con junta de entre 3 y 15 mm, "TAU CERÁMICA". (material) | 4.800 | 0.87 | 4.18 |
| mt09mtc100 | l | Limpiador químico Desin-Cer Ext "TAU CERÁMICA", desincrustante de restos de cemento sobre cualquier superficie. (material) | 0.190 | 0.92 | 0.17 |
| op00sie030 |  | Sierra de disco de diamante, para mesa de trabajo, de corte húmedo. | 1.000 | 0.00 | 0.00 |
| mo023 | h | Colocador de pisos. (mano de obra) | 0.649 | 2.03 | 1.32 |
| mo061 | h | Ayudante de colocador de pisos. (mano de obra) | 0.649 | 1.50 | 0.97 |
| % | % | Costes directos complementarios | 2 % | 2126.66 | 42.53 |
|  |  | Costes directos |  |  | 2169.19 |
