# Falso piso de concreto

- Propiedad del archivo: CYPE Ingenieros S.A.
- Formato: FIEBDC-3/2016
- Programa: Generador de precios de la construcción. CYPE Ingenieros, S.A.
- Fecha: 04/04/2024
- Ámbito geográfico: Honduras
- Divisa: HNL
- Costes indirectos: 3 %
- Gastos generales: 13 %
- Beneficio industrial: 6 %
- IVA: 15 %

## A Acondicionamiento del terreno

### AN Nivelación

#### ANS Soleras

**ANS010** m² Falso piso de concreto.
Falso piso de concreto con adición de fibras de 10 cm de espesor, realizado con concreto f'c=175 kg/cm² (2500 psi), clase de exposición F0 S0 P0 C0, tamaño máximo del agregado 19 mm, consistencia blanda, mezclado en obra y fundido con medios manuales con un contenido de fibras sin función estructural, fibras de vidrio resistentes a los álcalis (AR) de 2 kg/m³, extendido y vibrado manual mediante regla vibrante, sin tratamiento de su superficie; con juntas de retracción de 5 mm de espesor, mediante corte con disco de diamante. Incluso panel de poliestireno expandido de 3 cm de espesor, para la ejecución de juntas de expansión.
Criterio de valoración económica: El precio no incluye la base de la solera.
Incluye: Preparación de la superficie de apoyo del concreto. Replanteo de las juntas de construcción y de dilatación. Tendido de niveles mediante toques, maestras de concreto o reglas. Riego de la superficie base. Formación de juntas de construcción y de juntas perimetrales de dilatación. Conexionado, anclaje y emboquillado de las redes de instalaciones proyectadas. Preparación del concreto. Fundido, extendido y vibrado del concreto. Curado del concreto. Replanteo de las juntas de retracción. Corte del concreto. Limpieza final de las juntas de retracción.
Criterio de medición de proyecto: Superficie medida según documentación gráfica de Proyecto.
Criterio de medición de obra: Se medirá la superficie realmente ejecutada según especificaciones de Proyecto, sin deducir la superficie ocupada por las columnas situados dentro de su perímetro.

| Código | Ud | Descripción | Rendimiento | Precio | Importe |
|---|---|---|---|---|---|
| mt08fic020b | kg | Fibras de vidrio resistentes a los álcalis (AR), con un contenido mínimo de zirconio del 17,1%, de 13 mm de longitud y 13,5 micras de diámetro, con 100 filamentos por hebra unidos entre sí mediante adhesivo, límite elástico 74000 N/mm², resistencia a tracción 1620 MPa, para prevenir fisuras por retracción en elementos de concreto. (material) | 0.2 | 222.16 | 44.432 |
| mt08aaa010a | m³ | Agua. (material) | 0.021 | 38.17 | 0.802 |
| mt01arg000i | m³ | Arena cribada. (material) | 0.05 | 345.69 | 17.285 |
| mt01arg001ii | m³ | Agregado grueso homogeneizado, de tamaño máximo 19 mm. (material) | 0.089 | 311.12 | 27.690 |
| mt08cem000i | kg | Cemento gris en sacos. (material) | 31.5 | 4.15 | 130.725 |
| mt16pea020c | m² | Panel rígido de poliestireno expandido, mecanizado lateral recto, de 30 mm de espesor, resistencia térmica 0,8 m²K/W, conductividad térmica 0,036 W/(mK), para junta de contracción. (material) | 0.05 | 72.43 | 3.622 |
| mq06vib020 | h | Regla vibrante de 3 m. (maquinaria) | 0.084 | 115.69 | 9.718 |
| mq06cor020 | h | Equipo para corte de juntas en soleras de concreto. (maquinaria) | 0.082 | 235.34 | 19.298 |
| mq06hor010 | h | Mezcladora de concreto eléctrica con una capacidad de amasado de 160 l. (maquinaria) | 0.063 | 76.31 | 4.808 |
| mo113 | h | Peón de albañilería. (mano de obra) | 0.187 | 82.13 | 15.358 |
| mo112 | h | Peón especializado de albañilería. (mano de obra) | 0.216 | 83.48 | 18.032 |
| mo020 | h | Albañil. (mano de obra) | 0.066 | 114.04 | 7.527 |
| mo077 | h | Ayudante de albañil. (mano de obra) | 0.033 | 85.25 | 2.813 |
| % | % | Herramienta menor | 2 % | 302.110 | 6.042 |
|  |  | Costes directos |  |  | 308.152 |

Residuos:
- colocación: mt01arg000i Arena cribada; factor de residuo 0.009
- colocación: mt01arg001ii Agregado grueso homogeneizado, de tamaño máximo 19 mm; factor de residuo 0.00893348
- colocación: mt08cem000i Cemento gris en sacos; factor de residuo 0.0063
- colocación: mt16pea020c; factor de residuo 0.048
- demolición: ruo170101 Hormigón (hormigones, morteros y prefabricados). (componente de residuo); rendimiento 0.19 kg; Código LER 17 01 01; Masa del elemento 1 kg; Volumen 0.000667 m3

## Recursos

**mt08aaa010a** m³ Agua
Datos técnicos: Coste energético 60.000 MJ; Emisión de CO2 30.000 kg

**mt01arg000i** m³ Arena cribada
Datos técnicos: Coste energético 146.250 MJ; Emisión de CO2 7.800 kg; Código LER 01 04 09; Masa del elemento 1950 kg; Volumen 1.21875 m3

**mt01arg001ii** m³ Agregado grueso homogeneizado, de tamaño máximo 19 mm
Datos técnicos: Coste energético 146.250 MJ; Emisión de CO2 7.800 kg; Código LER 01 04 08; Masa del elemento 1950 kg; Volumen 1.3 m3

**mt08cem000i** kg Cemento gris en sacos
Datos técnicos: Coste energético 7.174 MJ; Emisión de CO2 0.904 kg; Código LER 17 01 01; Masa del elemento 1 kg; Volumen 0.000667 m3
Residuos:
- embalaje: re150101 Envases de papel y cartón. (componente de residuo); rendimiento 0.014 kg; Código LER 15 01 01; Masa del elemento 1 kg; Volumen 0.001333 m3
- embalaje: re170201 Madera. (componente de residuo); rendimiento 0.001 kg; Código LER 17 02 01; Masa del elemento 1 kg; Volumen 0.000909 m3
- embalaje: re170203 Plástico. (componente de residuo); rendimiento 0.003 kg; Código LER 17 02 03; Masa del elemento 1 kg; Volumen 0.001667 m3

**mt16pea020c** m² Panel rígido de poliestireno expandido
Datos técnicos: Coste energético 85.089 MJ; Emisión de CO2 2.941 kg; Código LER 17 06 04; Masa del elemento 0.9 kg; Volumen 0.0015 m3
Residuos:
- embalaje: re170203 Plástico; rendimiento 0.024 kg
