# Falso piso ventilado de concreto armado de 20+4 cm de canto

- Propiedad del archivo: CYPE INGENIEROS, S.A.
- Formato: FIEBDC-3/2002
- Ámbito geográfico: Honduras
- Divisa: HNL
- Costes indirectos: 3.00 %
- Gastos generales: 13.00 %
- Beneficio industrial: 6.00 %
- IVA: 15.00 %

**ANS020** m² Falso piso ventilado de concreto armado de 20+4 cm de canto, sobre encofrado perdido de módulos de polipropileno reciclado, realizado con concreto f'c=210 kg/cm² (3000 psi), clase de exposición F0 S0 P0 C0, tamaño máximo del agregado 12,5 mm, consistencia blanda, mezclado en obra, y fundido con medios manuales, y malla soldada tipo 6x6 6/6 de acero Grado 70, con varillas espaciadas 15,24x15,24 cm de Ø 4,88 mm como armadura de reparto, colocada sobre separadores homologados en capa de compresión de 4 cm de espesor; con juntas de retracción de 5 mm de espesor, mediante corte con disco de diamante; apoyado todo ello sobre base de concreto pobre. Incluso panel de poliestireno expandido de 3 cm de espesor, para la ejecución de juntas de expansión.
Falso piso ventilado de concreto armado de 20+4 cm de canto, sobre encofrado perdido de módulos de polipropileno reciclado, realizado con concreto f'c=210 kg/cm² (3000 psi), clase de exposición F0 S0 P0 C0, tamaño máximo del agregado 12,5 mm, consistencia blanda, mezclado en obra, y fundido con medios manuales, y malla soldada tipo 6x6 6/6 de acero Grado 70, con varillas espaciadas 15,24x15,24 cm de Ø 4,88 mm como armadura de reparto, colocada sobre separadores homologados en capa de compresión de 4 cm de espesor; con juntas de retracción de 5 mm de espesor, mediante corte con disco de diamante; apoyado todo ello sobre base de concreto pobre. Incluso panel de poliestireno expandido de 3 cm de espesor, para la ejecución de juntas de expansión.
Incluye: Replanteo de las piezas. Corte de las piezas. Colocación y montaje de las piezas. Resolución de encuentros. Realización de los orificios de paso de instalaciones. Colocación de los elementos para paso de instalaciones. Colocación de la malla soldada. Preparación del concreto. Fundido, extendido y vibrado del concreto. Regleado y nivelación de la capa de compresión. Curado del concreto. Replanteo de las juntas de retracción. Corte del concreto. Limpieza final de las juntas de retracción.
Criterio de medición de proyecto: Superficie medida según documentación gráfica de Proyecto.
Criterio de medición de obra: Se medirá la superficie realmente ejecutada según especificaciones de Proyecto, sin deducir la superficie ocupada por las columnas situados dentro de su perímetro.
Criterio de valoración económica: El precio no incluye la capa de concreto de limpieza.

| Código | Ud | Descripción | Rendimiento | Precio | Importe |
|---|---|---|---|---|---|
| mt07cid010j | m² | Encofrado perdido de módulos de polipropileno reciclado, de 50x50x20 cm, para soleras y losas sanitarias ventiladas. (material) | 1.050 | 211.24 | 221.80 |
| mt07aco110g | kg | Acero en varillas corrugadas, Grado 60 (fy=4200 kg/cm²), de varios diámetros, según ASTM A 615. (material) | 2.000 | 20.00 | 40.00 |
| mt08var050 | kg | Alambre galvanizado para atar, de 1,30 mm de diámetro. (material) | 0.010 | 23.70 | 0.24 |
| mt07ame120ee | m² | Malla soldada tipo 6x6 6/6 de acero Grado 70, con varillas lisas espaciadas 15,24x15,24 cm de 4,88 mm de diámetro, según ASTM A 185 y ASTM A 497. (material) | 1.100 | 40.31 | 44.34 |
| mt08aaa010a | m³ | Agua. (material) | 0.021 | 32.32 | 0.68 |
| mt01arg000i | m³ | Arena cribada. (material) | 0.054 | 295.13 | 15.94 |
| mt01arg001ie | m³ | Agregado grueso homogeneizado de tamaño máximo 12,5 mm. (material) | 0.081 | 270.93 | 21.95 |
| mt08cem000i | kg | Cemento gris en sacos. (material) | 34.729 | 3.52 | 122.25 |
| mt07aco020o | Ud | Separador homologado para malla soldada. (material) | 1.000 | 1.69 | 1.69 |
| mt16pea020c | m² | Panel rígido de poliestireno expandido, mecanizado lateral recto, de 30 mm de espesor, resistencia térmica 0,8 m²K/W, conductividad térmica 0,036 W/(mK), para junta de contracción. (material) | 0.092 | 71.93 | 6.62 |
| mq06vib020 | h | Regla vibrante de 3 m. (maquinaria) | 0.082 | 90.48 | 7.42 |
| mq06hor010 | h | Mezcladora de concreto. (maquinaria) | 0.058 | 32.55 | 1.89 |
| mq06cor020 | h | Equipo para corte de juntas en soleras de concreto. (maquinaria) | 0.075 | 184.08 | 13.81 |
| mo044 | h | Armador de encofrados. (mano de obra) | 0.012 | 74.86 | 0.90 |
| mo091 | h | Ayudante de armador de encofrados. (mano de obra) | 0.012 | 55.63 | 0.67 |
| mo043 | h | Armador de hierro. (mano de obra) | 0.022 | 74.86 | 1.65 |
| mo090 | h | Ayudante de armador de hierro. (mano de obra) | 0.022 | 55.63 | 1.22 |
| mo112 | h | Peón especializado de albañilería. (mano de obra) | 0.083 | 52.14 | 4.33 |
| % | % | Herramienta menor | 2 % | 507.40 | 10.15 |
|  |  | Costes directos |  |  | 517.55 |
