# Desmontaje de tubos de acero inoxidable de más de 2" de diámetro

- Propiedad del archivo: CYPE INGENIEROS, S.A.
- Formato: FIEBDC-3/2002
- Ámbito geográfico: Honduras
- Divisa: HNL
- Costes indirectos: 3.00 %
- Gastos generales: 13.00 %
- Beneficio industrial: 6.00 %
- IVA: 15.00 %

**DIG010** m Desmontaje de tubos de acero inoxidable de más de 2" de diámetro, en instalación superficial de gas, con medios manuales, sin deteriorar los elementos constructivos a los que están sujetos, y carga manual sobre camión o contenedor.
Desmontaje de tubos de acero inoxidable de más de 2" de diámetro, en instalación superficial de gas, con medios manuales, sin deteriorar los elementos constructivos a los que están sujetos, y carga manual sobre camión o contenedor.
Incluye: Desmontaje del elemento. Obturación de las conducciones conectadas al elemento. Retirada y acopio del material desmontado. Limpieza de los restos de obra. Carga manual del material desmontado y restos de obra sobre camión o contenedor.
Criterio de medición de proyecto: Longitud medida según documentación gráfica de Proyecto.
Criterio de medición de obra: Se medirá la longitud realmente desmontada según especificaciones de Proyecto.

| Código | Ud | Descripción | Rendimiento | Precio | Importe |
|---|---|---|---|---|---|
| mo010 | h | Instalador de gas. (mano de obra) | 0.115 | 73.85 | 8.49 |
| mo109 | h | Ayudante de instalador de gas. (mano de obra) | 0.115 | 53.23 | 6.12 |
| % | % | Herramienta menor | 2 % | 14.61 | 0.29 |
|  |  | Costes directos |  |  | 14.90 |
