# Recibido de premarco de madera a muro interior de mampostería

- Propiedad del archivo: CYPE INGENIEROS, S.A.
- Formato: FIEBDC-3/2002
- Ámbito geográfico: Honduras
- Divisa: HNL
- Costes indirectos: 3.00 %
- Gastos generales: 13.00 %
- Beneficio industrial: 6.00 %
- IVA: 15.00 %

**HEC020** Ud Recibido de premarco de madera a muro interior de mampostería, con patillas de anclaje, con mortero de cemento, confeccionado en obra, con aditivo hidrófugo, dosificación 1:6, después de la ejecución del muro interior y antes de colocar el pavimento, para fijar posteriormente, sobre él, el marco de las puertas exteriores y ventanas de más de 4 m² de superficie.
Recibido de premarco de madera a muro interior de mampostería, con patillas de anclaje, con mortero de cemento, confeccionado en obra, con aditivo hidrófugo, dosificación 1:6, después de la ejecución del muro interior y antes de colocar el pavimento, para fijar posteriormente, sobre él, el marco de las puertas exteriores y ventanas de más de 4 m² de superficie.
Incluye: Replanteo. Apertura de huecos para embutir las patillas de anclaje. Nivelación y aplomado. Tapado de huecos con mortero. Fijación definitiva del premarco.
Criterio de medición de proyecto: Número de unidades previstas, según documentación gráfica de Proyecto.
Criterio de medición de obra: Se medirá el número de unidades realmente ejecutadas según especificaciones de Proyecto.

| Código | Ud | Descripción | Rendimiento | Precio | Importe |
|---|---|---|---|---|---|
| mt08aaa010a | m³ | Agua. (material) | 0.006 | 32.32 | 0.19 |
| mt01arg005a | t | Arena de cantera, para mortero mezclado en obra. (material) | 0.024 | 439.41 | 10.55 |
| mt08cem000i | kg | Cemento gris en sacos. (material) | 3.750 | 3.52 | 13.20 |
| mt08adt010 | kg | Aditivo hidrófugo para impermeabilización de morteros u concretos. (material) | 0.075 | 25.86 | 1.94 |
| mq06hor010 | h | Mezcladora de concreto. (maquinaria) | 0.011 | 32.55 | 0.36 |
| mo020 | h | Albañil. (mano de obra) | 0.388 | 71.73 | 27.83 |
| mo113 | h | Peón de albañilería. (mano de obra) | 0.388 | 51.22 | 19.87 |
| % | % | Herramienta menor | 2 % | 73.94 | 1.48 |
|  |  | Costes directos |  |  | 75.42 |
