# Aerotermo

- Propiedad del archivo: CYPE Ingenieros S.A.
- Formato: FIEBDC-3/2016
- Programa: Generador de precios de la construcción. CYPE Ingenieros, S.A.
- Fecha: 04/04/2024
- Ámbito geográfico: Honduras
- Divisa: HNL
- Costes indirectos: 3 %
- Gastos generales: 13 %
- Beneficio industrial: 6 %
- IVA: 15 %

## I Instalaciones

### IC Calefacción, refrigeración, climatización y agua caliente

#### ICF Unidades no autónomas para climatización

**ICF110** Ud Aerotermo.
Aerotermo, potencia calorífica 42,7 kW, caudal de aire nominal 3900 m³/h, nivel sonoro nominal 53 dBA, ventilador helicoidal de 3 velocidades, dimensiones 755x280x590 mm, alimentación eléctrica monofásica a 230 V, peso 27 kg, con envolvente de lámina de zinc pintada, bastidor de zinc, batería de agua de tubos de cobre y aletas continuas de aluminio y conexiones hidráulicas laterales de acero con purgadores de aire. Totalmente montado, conexionado y puesto en marcha por la empresa instaladora para la comprobación de su correcto funcionamiento.
Incluye: Replanteo de la unidad. Colocación y fijación de la unidad. Conexionado con las redes de conducción de agua y eléctrica. Puesta en marcha.
Criterio de medición de proyecto: Número de unidades previstas, según documentación gráfica de Proyecto.
Criterio de medición de obra: Se medirá el número de unidades realmente ejecutadas según especificaciones de Proyecto.

| Código | Ud | Descripción | Rendimiento | Precio | Importe |
|---|---|---|---|---|---|
| mt42tnc100bj | Ud | Aerotermo, potencia calorífica 42,7 kW, caudal de aire nominal 3900 m³/h, nivel sonoro nominal 53 dBA, ventilador helicoidal de 3 velocidades, dimensiones 755x280x590 mm, alimentación eléctrica monofásica a 230 V, peso 27 kg, con envolvente de lámina de zinc pintada, bastidor de zinc, batería de agua de tubos de cobre y aletas continuas de aluminio y conexiones hidráulicas laterales de acero con purgadores de aire. (material) | 1 | 31622.54 | 31622.540 |
| mo005 | h | Instalador de climatización. (mano de obra) | 3.288 | 117.18 | 385.288 |
| mo104 | h | Ayudante de instalador de climatización. (mano de obra) | 3.288 | 85.08 | 279.743 |
| % | % | Herramienta menor | 2 % | 32287.571 | 645.751 |
|  |  | Costes directos |  |  | 32933.322 |
