# Cortina de aire

- Propiedad del archivo: CYPE Ingenieros S.A.
- Formato: FIEBDC-3/2016
- Programa: Generador de precios de la construcción. CYPE Ingenieros, S.A.
- Fecha: 13/12/2021
- Ámbito geográfico: Honduras
- Divisa: HNL
- Costes indirectos: 3 %
- Gastos generales: 13 %
- Beneficio industrial: 6 %
- IVA: 15 %

## I Instalaciones

### IC Calefacción, climatización y agua caliente

#### ICF Unidades no autónomas para climatización

**ICF130** Ud Cortina de aire.
Cortina de aire para colocación en cielo falso, con resistencia eléctrica, con caja y reja metálica barnizada color negro RAL 9005, modelo COR-9-1500 FT "S&P", de 1694x390x204 mm, caudal de aire 2392 m³/h, potencia 9,16 kW, parcializable en 2 etapas, ventilador tangencial de alto rendimiento con motor para alimentación trifásica a 230/400 V, de tres velocidades, control remoto para selección de velocidad y funcionamiento de la resistencia eléctrica. Totalmente montada, conexionada y puesta en marcha por la empresa instaladora para la comprobación de su correcto funcionamiento.
Incluye: Replanteo de la unidad. Colocación y fijación de la unidad. Conexionado. Puesta en marcha.
Criterio de medición de proyecto: Número de unidades previstas, según documentación gráfica de Proyecto.
Criterio de medición de obra: Se medirá el número de unidades realmente ejecutadas según especificaciones de Proyecto.

| Código | Ud | Descripción | Rendimiento | Precio | Importe |
|---|---|---|---|---|---|
| mt42csp130hD | Ud | Cortina de aire para colocación en cielo falso, con resistencia eléctrica, con caja y reja metálica barnizada color negro RAL 9005, modelo COR-9-1500 FT "S&P", de 1694x390x204 mm, caudal de aire 2392 m³/h, potencia 9,16 kW, parcializable en 2 etapas, ventilador tangencial de alto rendimiento con motor para alimentación trifásica a 230/400 V, de tres velocidades, control remoto para selección de velocidad y funcionamiento de la resistencia eléctrica. (material) | 1 | 80877.2 | 80877.200 |
| mo005 | h | Instalador de climatización. (mano de obra) | 3.537 | 83.21 | 294.314 |
| mo104 | h | Ayudante de instalador de climatización. (mano de obra) | 3.537 | 60.3 | 213.281 |
| % | % | Herramienta menor | 2 % | 81384.795 | 1627.696 |
|  |  | Costes directos |  |  | 83012.491 |

## Recursos

**mt42csp130hD** Ud Cortina de aire para colocación en cielo falso
Datos técnicos: Coste energético 4097.019 MJ; Emisión de CO2 105.557 kg
Residuos:
- embalaje: re150101 Envases de papel y cartón. (componente de residuo); rendimiento 2.292 kg; Código LER 15 01 01; Masa del elemento 1 kg; Volumen 0.001333 m3
- embalaje: re170201 Madera. (componente de residuo); rendimiento 3.1 kg; Código LER 17 02 01; Masa del elemento 1 kg; Volumen 0.000909 m3
