# Red de ductos flexibles de distribución de aire para climatización

- Propiedad del archivo: CYPE INGENIEROS, S.A.
- Formato: FIEBDC-3/2002
- Ámbito geográfico: Honduras
- Divisa: HNL
- Costes indirectos: 3.00 %
- Gastos generales: 13.00 %
- Beneficio industrial: 6.00 %
- IVA: 15.00 %

**ICR025** m Red de ductos flexibles de distribución de aire para climatización, constituida por tubo flexible de 125 mm de diámetro, formado por un complejo de poliéster y aluminio con refuerzo de alambre tratado contra la oxidación en forma de espiral helicoidal. Incluso cinta de aluminio y elementos de fijación con una separación máxima de 1,50 m.
Red de ductos flexibles de distribución de aire para climatización, constituida por tubo flexible de 125 mm de diámetro, formado por un complejo de poliéster y aluminio con refuerzo de alambre tratado contra la oxidación en forma de espiral helicoidal. Incluso cinta de aluminio y elementos de fijación con una separación máxima de 1,50 m.
Incluye: Replanteo del recorrido del ducto y de la situación de los elementos de sujeción. Presentación de tubos flexibles para conducción de aire. Colocación y fijación de tubos flexibles para conducción de aire. Comprobación de su correcto funcionamiento.
Criterio de medición de proyecto: Longitud medida según documentación gráfica de Proyecto.
Criterio de medición de obra: Se medirá la longitud realmente ejecutada según especificaciones de Proyecto.

| Código | Ud | Descripción | Rendimiento | Precio | Importe |
|---|---|---|---|---|---|
| mt42ald967c | m | Tubo flexible de 125 mm de diámetro, formado por un complejo de poliéster y aluminio con refuerzo de alambre tratado contra la oxidación en forma de espiral helicoidal; para conducción de aire en instalaciones de climatización. (material) | 1.050 | 108.30 | 113.72 |
| mt42con020 | m | Cinta autoadhesiva de aluminio, de 50 micras de espesor y 65 mm de anchura, a base de resinas acrílicas, para el sellado y fijación del aislamiento. (material) | 0.432 | 6.80 | 2.94 |
| mt42con135 | Ud | Brida y soporte para fijación de tubos flexibles para conducción de aire en instalaciones de climatización. (material) | 0.700 | 53.68 | 37.58 |
| mo005 | h | Instalador de climatización. (mano de obra) | 0.219 | 73.85 | 16.17 |
| mo104 | h | Ayudante de instalador de climatización. (mano de obra) | 0.219 | 53.23 | 11.66 |
| % | % | Herramienta menor | 2 % | 182.07 | 3.64 |
|  |  | Costes directos |  |  | 185.71 |
