# Alicatado con baldosas cerámicas de azulejo

- Propiedad del archivo: CYPE INGENIEROS, S.A.
- Formato: FIEBDC-3/2002
- Ámbito geográfico: Honduras
- Costes indirectos: 3.00 %
- Gastos generales: 13.00 %
- Beneficio industrial: 6.00 %
- IVA: 15.00 %

**RAG024** m² Alicatado con baldosas cerámicas de azulejo, estilo textil "TAU CERÁMICA", capacidad de absorción de agua E>10%, 19,8x19,8 cm, colocadas sobre una superficie soporte de yeso o láminas de escayola en paramento interior, mediante adhesivo cementoso, C1 T, con deslizamiento reducido y tiempo abierto ampliado T80 Especial Yeso "TAU CERÁMICA", sin junta (separación entre baldosas entre 1,5 y 3 mm); con cantoneras de PVC.
Suministro y colocación de alicatado con baldosas cerámicas de azulejo, estilo textil "TAU CERÁMICA", capacidad de absorción de agua E>10%, 19,8x19,8 cm, recibidas con adhesivo cementoso, C1 T, con deslizamiento reducido y tiempo abierto ampliado T80 Especial Yeso "TAU CERÁMICA", extendido sobre la superficie soporte con plana. Incluso parte proporcional de preparación de la superficie soporte de yeso o láminas de escayola, replanteo, cortes, y juntas; rejuntado con mortero técnico superfino coloreado, C G2, Line-Fix Superfino "TAU CERÁMICA", para rejuntado de baldosas cerámicas, con junta de entre 1 y 5 mm; con cantoneras de PVC; acabado y limpieza final.
Incluye: Preparación de la superficie soporte. Aplicación de la imprimación. Replanteo de niveles y disposición de baldosas. Colocación de maestras o reglas. Preparación y aplicación del adhesivo. Formación de juntas de movimiento. Colocación de las baldosas. Ejecución de esquinas. Rejuntado de baldosas. Acabado y limpieza final.
Criterio de medición de proyecto: Superficie medida según documentación gráfica de Proyecto, deduciendo los huecos de superficie mayor de 3 m². No se ha incrementado la medición por roturas y recortes, ya que en la descomposición se ha considerado un 5% más de piezas.
Criterio de medición de obra: Se medirá la superficie realmente ejecutada según especificaciones de Proyecto, deduciendo los huecos de superficie mayor de 3 m².

| Código | Ud | Descripción | Rendimiento | Precio | Importe |
|---|---|---|---|---|---|
| mt09mtc030 | l | Imprimación acondicionadora de superficie soporte Sol-Prim "TAU CERÁMICA", para la posterior aplicación de adhesivos cementosos. (material) | 0.250 | 3.97 | 0.99 |
| mt09mtc010e | kg | Adhesivo cementoso, C1 T, con deslizamiento reducido y tiempo abierto ampliado T80 Especial Yeso, "TAU CERÁMICA", para la colocación en capa fina de pisos y revestimientos de material cerámico en interiores y exteriores, compuesto por cementos de alta resistencia y aditivos específicos, con propiedades tixotrópicas. (material) | 6.000 | 0.17 | 1.02 |
| mt19awa010 | m | Cantonera de PVC en esquinas alicatadas. (material) | 0.500 | 1.39 | 0.70 |
| mt19act010ab | m² | Baldosa cerámica de azulejo, estilo textil "TAU CERÁMICA", capacidad de absorción de agua E>10%, 19,8x19,8 cm. (material) | 1.050 | 12.43 | 13.05 |
| mt09mtc020g | kg | Mortero técnico superfino coloreado, C G2, Line-Fix Superfino "TAU CERÁMICA", para rejuntado de baldosas cerámicas, con junta de entre 1 y 5 mm, "TAU CERÁMICA". (material) | 0.500 | 0.74 | 0.37 |
| mo024 | h | Colocador de revestimiento cerámico. (mano de obra) | 0.359 | 2.05 | 0.74 |
| mo062 | h | Ayudante de colocador de revestimiento cerámico. (mano de obra) | 0.359 | 1.51 | 0.54 |
| % | % | Herramienta menor | 2 % | 17.41 | 0.35 |
|  |  | Costes directos |  |  | 17.76 |
