# Piso vinílico heterogéneo, acústico, en rollo

- Propiedad del archivo: CYPE Ingenieros S.A.
- Formato: FIEBDC-3/2016
- Programa: Generador de precios de la construcción. CYPE Ingenieros, S.A.
- Fecha: 29/10/2024
- Ámbito geográfico: Honduras
- Divisa: HNL
- Costes indirectos: 3 %
- Gastos generales: 13 %
- Beneficio industrial: 6 %
- IVA: 15 %

## R Revestimientos

### RS Pisos

#### RSS De caucho, de linóleo y vinílicos

**RSS042** m² Piso vinílico heterogéneo, acústico, en rollo.
Piso vinílico heterogéneo, acústico, de 3,3 mm de espesor total, con capa de uso de 0,5 mm de espesor, con tratamiento de protección superficial a base de poliuretano, color a elegir y revés de polietileno expandido de celdas cerradas, de alta densidad; suministrado en rollos de 200 cm de anchura; peso total: 2800 g/m²; clasificación al uso, según ISO 10874: clase 23 para uso doméstico; clase 33 para uso comercial; clase 42 para uso industrial; reducción del ruido de impactos 19 dB, según ISO 10140; Euroclase Bfl-s1 de reacción al fuego. Colocación en obra: con adhesivo a base de copolímeros acrílicos modificados en dispersión acuosa, sobre capa fina de nivelación.
Criterio de valoración económica: El precio no incluye la capa fina de nivelación.
Incluye: Replanteo y recorte del piso. Aplicación del adhesivo. Colocación del piso. Soldado de unión y juntas entre rollos. Resolución de encuentros y puntos singulares. Eliminación y limpieza del material sobrante. Limpieza final del piso.
Criterio de medición de proyecto: Superficie útil, medida según documentación gráfica de Proyecto, deduciendo los huecos de superficie mayor de 1 m².
Criterio de medición de obra: Se medirá la superficie realmente ejecutada según especificaciones de Proyecto, deduciendo los huecos de superficie mayor de 1 m².

| Código | Ud | Descripción | Rendimiento | Precio | Importe |
|---|---|---|---|---|---|
| mt18adq020a | kg | Adhesivo a base de copolímeros acrílicos modificados en dispersión acuosa, sin disolventes, color beige, para aplicar en interiores, para el encolado de pavimentos de PVC, linóleo y moqueta. (material) | 0.375 | 125.22 | 46.958 |
| mt18dsi055a | m² | Lámina heterogénea de PVC, de 3,3 mm de espesor total, con capa de uso de 0,5 mm de espesor con tratamiento de protección superficial a base de poliuretano, color a elegir, y revés de polietileno expandido de celdas cerradas, de alta densidad; suministrada en rollos de 200 cm de anchura; peso total: 2800 g/m²; clasificación al uso, según ISO 10874: clase 23 para uso doméstico; clase 33 para uso comercial; clase 42 para uso industrial; reducción del ruido de impactos 19 dB, según ISO 10140; Euroclase Bfl-s1 de reacción al fuego. (material) | 1.1 | 942.18 | 1036.398 |
| mo026 | h | Instalador de revestimientos flexibles. (mano de obra) | 0.473 | 115.52 | 54.641 |
| mo064 | h | Ayudante de instalador de revestimientos flexibles. (mano de obra) | 0.263 | 86.35 | 22.710 |
| % | % | Herramienta menor | 2 % | 1160.707 | 23.214 |
|  |  | Costes directos |  |  | 1183.921 |

Residuos:
- colocación: mt18dsi055a; factor de residuo 0.0360143

## Recursos

**mt18dsi055a** m² Lámina heterogénea de PVC
Datos técnicos: Coste energético 232.944 MJ; Emisión de CO2 8.221 kg; Código LER 17 02 03; Masa del elemento 2.8 kg; Volumen 0.004667 m3
Residuos:
- embalaje: re170203 Plástico. (componente de residuo); rendimiento 0.039 kg; Código LER 17 02 03; Masa del elemento 1 kg; Volumen 0.001667 m3
