# Zócalo semirrígido de PVC expandido, de 60 mm de altura, fijado con adhesivo

- Propiedad del archivo: CYPE INGENIEROS, S.A.
- Formato: FIEBDC-3/2002
- Ámbito geográfico: Honduras
- Divisa: HNL
- Costes indirectos: 3.00 %
- Gastos generales: 13.00 %
- Beneficio industrial: 6.00 %
- IVA: 15.00 %

**RSS100** m Zócalo semirrígido de PVC expandido, de 60 mm de altura, fijado con adhesivo.
Zócalo semirrígido de PVC expandido, de 60 mm de altura y 4 mm de espesor, color. Incluso parte proporcional de limpieza y preparación de la superficie soporte, replanteo y fijación del zócalo con adhesivo.
Incluye: Limpieza y preparación de la superficie soporte. Replanteo. Corte, colocación y fijación del zócalo.
Criterio de medición de proyecto: Longitud medida según documentación gráfica de Proyecto, sin incluir huecos de puertas. No se ha incrementado la medición por roturas y recortes, ya que en la descomposición se ha considerado un 5% más de piezas.
Criterio de medición de obra: Se medirá la longitud realmente ejecutada según especificaciones de Proyecto.

| Código | Ud | Descripción | Rendimiento | Precio | Importe |
|---|---|---|---|---|---|
| mt18dww020a | l | Adhesivo de cloropreno, de base solvente monocomponente. (material) | 0.060 | 121.06 | 7.26 |
| mt18rpv020a | m | Zócalo semirrígido de PVC expandido, de 60 mm de altura y 4 mm de espesor, color, suministrado en tramos de 3 m de longitud. (material) | 1.050 | 77.67 | 81.55 |
| mo026 | h | Instalador de revestimientos flexibles. (mano de obra) | 0.133 | 71.73 | 9.54 |
| % | % | Herramienta menor | 2 % | 98.35 | 1.97 |
|  |  | Costes directos |  |  | 100.32 |
