# Acta notarial

- Propiedad del archivo: CYPE INGENIEROS, S.A.
- Formato: FIEBDC-3/2002
- Ámbito geográfico: Honduras
- Divisa: HNL
- Costes indirectos: 3.00 %
- Gastos generales: 13.00 %
- Beneficio industrial: 6.00 %
- IVA: 15.00 %

## 0 Trabajos preliminares

### 0I Actas e informes sobre patologías

#### 0IF Actas e informes

**0IF010** Ud Acta notarial.
Levantamiento del acta notarial, incluyendo informe técnico del estado actual de las edificaciones colindantes.
Incluye: Desplazamiento a obra. Levantamiento del acta.
Criterio de medición de proyecto: Número de unidades previstas, según documentación gráfica de Proyecto.
Criterio de medición de obra: Se medirá el número de unidades realmente ejecutadas según especificaciones de Proyecto.

| Código | Ud | Descripción | Rendimiento | Precio | Importe |
|---|---|---|---|---|---|
| mt49tei010 | Ud | Acta notarial, incluyendo informe técnico del estado actual de las edificaciones colindantes. (material) | 1.000 | 15744.61 | 15744.61 |
| % | % | Herramienta menor | 2 % | 15744.61 | 314.89 |
|  |  | Costes directos |  |  | 16059.50 |
