# Protección de mobiliario y equipamiento de puesto de trabajo

- Propiedad del archivo: CYPE INGENIEROS, S.A.
- Formato: FIEBDC-3/2002
- Ámbito geográfico: Honduras
- Divisa: HNL
- Costes indirectos: 3.00 %
- Gastos generales: 13.00 %
- Beneficio industrial: 6.00 %
- IVA: 15.00 %

## 0 Trabajos preliminares

### 0M Equipamiento

#### 0MP Protección

**0MP012** Ud Protección de mobiliario y equipamiento de puesto de trabajo.
Suministro y colocación de láminas de polietileno transparente sobre mobiliario y equipamiento de puesto de trabajo formado por mesa con cajonera adosada e independiente, sillas, basurero, armario, ordenador, documentación, accesorios; solapadas entre sí al menos 15 cm y fijadas con cinta adhesiva, para protegerlo frente a la suciedad y el polvo ocasionado por los trabajos de rehabilitación. Incluso posterior retirada de láminas, recogida y carga sobre contenedor.
Incluye: Colocación de la protección. Retirada de la protección y carga sobre contenedor.
Criterio de medición de proyecto: Número de unidades previstas, según documentación gráfica de Proyecto.
Criterio de medición de obra: Se medirá el número de unidades realmente ejecutadas según especificaciones de Proyecto.

| Código | Ud | Descripción | Rendimiento | Precio | Importe |
|---|---|---|---|---|---|
| mo113 | h | Peón de albañilería. (mano de obra) | 0.831 | 82.13 | 68.25 |
| % | % | Herramienta menor | 2 % | 68.25 | 1.37 |
|  |  | Costes directos |  |  | 69.62 |
