# Apeo de columna de concreto reforzado

- Propiedad del archivo: CYPE INGENIEROS, S.A.
- Formato: FIEBDC-3/2002
- Ámbito geográfico: Honduras
- Divisa: HNL
- Costes indirectos: 3.00 %
- Gastos generales: 13.00 %
- Beneficio industrial: 6.00 %
- IVA: 15.00 %

## 0 Trabajos preliminares

### 0P Encofrados, apeos y cimbras

#### 0PB Elementos estructurales verticales

**0PB030** Ud Apeo de columna de concreto reforzado.
Ejecución de apeo de columna de concreto reforzado, hasta dejarla sin carga antes de iniciar las labores de refuerzo y reparación de sus armaduras, compuesto por 500 kg de perfiles laminados de acero A 36 colocados en las dos caras de la columna. Incluso elementos de arriostramiento y fijación con la estructura portante, mermas, cortes, soldaduras y trabajos de montaje, puesta en carga y retirada del apeo tras su uso, con los medios adecuados.
Incluye: Replanteo y marcado de ejes de apoyo en las caras de la columna. Limpieza y nivelación de la superficie de apoyo. Instalación y puesta en carga del apeo. Desmontaje y retirada del apeo tras la finalización de las obras.
Criterio de medición de proyecto: Número de unidades previstas, según documentación gráfica de Proyecto.
Criterio de medición de obra: Se medirá el número de unidades realmente ejecutadas según especificaciones de Proyecto.

| Código | Ud | Descripción | Rendimiento | Precio | Importe |
|---|---|---|---|---|---|
| mt07ala000ab | kg | Acero laminado A 36, en perfiles laminados en caliente, según ASTM A 36, piezas simples, para aplicaciones estructurales, acabado con imprimación antioxidante. Trabajado y montado en taller, para colocar con uniones soldadas en obra. (material) | 500.000 | 49.75 | 24875.00 |
| mo047 | h | Montador de estructura metálica. (mano de obra) | 13.645 | 118.68 | 1619.39 |
| mo094 | h | Ayudante de montador de estructura metálica. (mano de obra) | 27.291 | 88.65 | 2419.35 |
| mo020 | h | Albañil. (mano de obra) | 6.823 | 114.04 | 778.09 |
| mo113 | h | Peón de albañilería. (mano de obra) | 13.645 | 82.13 | 1120.66 |
| % | % | Herramienta menor | 2 % | 30812.49 | 616.25 |
|  |  | Costes directos |  |  | 31428.74 |
