# Transporte y retirada de montacargas de obra con cable y tambor de enrollado de 6 detenidas y 300 kg de carga máxima

- Propiedad del archivo: CYPE INGENIEROS, S.A.
- Formato: FIEBDC-3/2002
- Ámbito geográfico: Honduras
- Divisa: HNL
- Costes indirectos: 3.00 %
- Gastos generales: 13.00 %
- Beneficio industrial: 6.00 %
- IVA: 15.00 %

## 0 Trabajos preliminares

### 0X Andamios y maquinaria de elevación

#### 0XM Montacargas

**0XM020** Ud Transporte y retirada de montacargas de obra con cable y tambor de enrollado de 6 detenidas y 300 kg de carga máxima.
Transporte y retirada de montacargas de obra con sistema de elevación compuesto por cable y tambor de enrollado, para transporte de materiales, de 6 detenidas y 300 kg de carga máxima.
Criterio de medición de proyecto: Número de unidades previstas, según documentación gráfica de Proyecto.
Criterio de medición de obra: Se medirá el número de unidades realmente ejecutadas según especificaciones de Proyecto.

| Código | Ud | Descripción | Rendimiento | Precio | Importe |
|---|---|---|---|---|---|
| mq07mon020g | Ud | Transporte y retirada de montacargas de obra con cable y tambor de enrollado para transporte de materiales de 6 detenidas y 300 kg de carga máxima. (maquinaria) | 1.165 | 16890.16 | 19677.04 |
| % | % | Herramienta menor | 2 % | 19677.04 | 393.54 |
|  |  | Costes directos |  |  | 20070.58 |
