# Solera ventilada de concreto reforzado de 5+4 cm de canto

- Propiedad del archivo: CYPE INGENIEROS, S.A.
- Formato: FIEBDC-3/2002
- Ámbito geográfico: Honduras
- Costes indirectos: 3.00 %
- Gastos generales: 13.00 %
- Beneficio industrial: 6.00 %
- IVA: 15.00 %

## A Acondicionamiento del terreno

### AN Nivelación

#### ANS Soleras

**ANS022** m² Solera ventilada de concreto reforzado de 5+4 cm de canto, con sistema de encofrado perdido de polipropileno reciclado, sistema MODÌ, modelo MS 50 "EDING APS", realizada con concreto f'c=210 kg/cm² (21 MPa), clase de exposición F0 S0 P0 C0, tamaño máximo del agregado 12,5 mm, consistencia blanda, mezclado en obra, y vertido con medios manuales, y malla soldada tipo D 50 sobre separadores homologados, en capa de compresión de 4 cm de espesor.
Formación de solera ventilada de concreto reforzado de 5+4 cm de canto, con sistema de encofrado perdido de polipropileno reciclado, sistema MODÌ, compuesto por piezas modelo MS 50 "EDING APS", realizada con concreto f'c=210 kg/cm² (21 MPa), clase de exposición F0 S0 P0 C0, tamaño máximo del agregado 12,5 mm, consistencia blanda, mezclado en obra, y vertido con medios manuales, y malla soldada tipo D 50, 25x25 cm y Ø 4-4 mm como armadura de reparto, colocada sobre separadores homologados en capa de compresión de 4 cm de espesor; apoyado todo ello sobre base de concreto de limpieza (no incluida en este precio). Incluso cortes de piezas, realización de orificios para el paso de tubos de ventilación, canalizaciones y tuberías de las instalaciones, ejecución de juntas de contorno con panel de poliestireno expandido de 2 cm de espesor y emboquillado o conexión de los elementos exteriores (marcos de cajas de registro, desagües, botes sifónicos, etc.) de las redes de instalaciones ejecutadas bajo la solera.
Incluye: Replanteo de las piezas. Colocación y montaje de las piezas. Realización de los orificios de paso. Colocación de los elementos para paso de instalaciones. Colocación de la malla soldada. Vertido y compactación del concreto. Regleado y nivelación de la capa de compresión. Curado del concreto.
Criterio de medición de proyecto: Superficie medida según documentación gráfica de Proyecto.
Criterio de medición de obra: Se medirá la superficie realmente ejecutada según especificaciones de Proyecto, sin deducir la superficie ocupada por las columnas situados dentro de su perímetro.

| Código | Ud | Descripción | Rendimiento | Precio | Importe |
|---|---|---|---|---|---|
| mt07cie010aa | m² | Módulos de polipropileno reciclado, para soleras y losas sanitarias ventiladas, sistema MODÌ, modelo MS 50 "EDING APS", de 58x58x5 cm, para sistema de encofrado perdido. (material) | 1.050 | 5.69 | 5.97 |
| mt07ame050aae | m² | Malla soldada tipo D 50, 25x25 cm y Ø 4-4 mm, según ASTM A 497. (material) | 1.100 | 0.94 | 1.03 |
| mt08aaa010a | m³ | Agua. (material) | 0.011 | 0.95 | 0.01 |
| mt01arg000 | t | Arena cribada para concretos preparados en obra. (material) | 0.035 | 7.00 | 0.25 |
| mt01arg001c | t | Agregado grueso homogeneizado, de tamaño máximo 12,5 mm, para concretos preparados en obra. (material) | 0.039 | 14.06 | 0.55 |
| mt08cem000 | kg | Cemento en sacos, para concreto mezclado en obra. (material) | 12.936 | 0.12 | 1.55 |
| mt07aco020g | Ud | Separador homologado para nervaduras "in situ" en losas unidireccionales. (material) | 3.000 | 0.06 | 0.18 |
| mt16pea020b | m² | Panel rígido de poliestireno expandido, mecanizado lateral recto, de 20 mm de espesor, resistencia térmica 0,55 m²K/W, conductividad térmica 0,036 W/(mK), para junta de contracción. (material) | 0.050 | 1.64 | 0.08 |
| op00sie010 |  | Sierra de calar. | 1.000 | 0.00 | 0.00 |
| op00amo010 |  | Amoladora o radial. | 1.000 | 0.00 | 0.00 |
| au00auh040 |  | Vibrador de concreto, eléctrico. | 1.000 | 0.00 | 0.00 |
| mo019 | h | Albañil. (mano de obra) | 0.119 | 2.97 | 0.35 |
| mo075 | h | Ayudante de construcción. (mano de obra) | 0.114 | 2.01 | 0.23 |
| mo111 | h | Peón de albañilería. (mano de obra) | 0.185 | 1.93 | 0.36 |
| mo110 | h | Peón especializado de albañilería. (mano de obra) | 0.066 | 1.97 | 0.13 |
| % | % | Costes directos complementarios | 2 % | 10.69 | 0.21 |
|  |  | Costes directos |  |  | 10.90 |
