# Demolición de escalera de mampostería con cascarón tabicada o catalana, con martillo neumático, y carga manual de escombros sobre camión o contenedor

- Propiedad del archivo: CYPE INGENIEROS, S.A.
- Formato: FIEBDC-3/2002
- Ámbito geográfico: Honduras
- Costes indirectos: 3.00 %
- Gastos generales: 13.00 %
- Beneficio industrial: 6.00 %
- IVA: 15.00 %

## D Demoliciones

### DE Estructuras

#### DEF Mampostería

**DEF060** m² Demolición de escalera de mampostería con cascarón tabicada o catalana, con martillo neumático, y carga manual de escombros sobre camión o contenedor.
Demolición de escalera de mampostería con cascarón tabicada o catalana, con martillo neumático. Incluso p/p de limpieza, acopio, retirada y carga manual de escombros sobre camión o contenedor.
Incluye: Demolición del elemento con martillo neumático. Fragmentación de los escombros en piezas manejables. Retirada y acopio de escombros. Limpieza de los restos de obra. Carga manual de escombros sobre camión o contenedor.
Criterio de medición de proyecto: Superficie medida por su intradós en verdadera magnitud, según documentación gráfica de Proyecto.
Criterio de medición de obra: Se medirá, por el intradós, la superficie realmente demolida según especificaciones de Proyecto.

| Código | Ud | Descripción | Rendimiento | Precio | Importe |
|---|---|---|---|---|---|
| mq05mai030 | h | Martillo neumático. (maquinaria) | 0.343 | 2.90 | 0.99 |
| mq05pdm110 | h | Compresor portátil diesel media presión 10 m³/min. (maquinaria) | 0.172 | 4.91 | 0.84 |
| mo110 | h | Peón especializado de albañilería. (mano de obra) | 0.391 | 1.97 | 0.77 |
| mo111 | h | Peón de albañilería. (mano de obra) | 0.130 | 1.93 | 0.25 |
| % | % | Costes directos complementarios | 2 % | 2.85 | 0.06 |
|  |  | Costes directos |  |  | 2.91 |
