# Demolición de batiente metálico con medios manuales, y carga manual de escombros sobre camión o contenedor

- Propiedad del archivo: CYPE INGENIEROS, S.A.
- Formato: FIEBDC-3/2002
- Ámbito geográfico: Honduras
- Costes indirectos: 3.00 %
- Gastos generales: 13.00 %
- Beneficio industrial: 6.00 %
- IVA: 15.00 %

## D Demoliciones

### DF Fachadas

#### DFR Remates de exteriores

**DFR100** m Demolición de batiente metálico con medios manuales, y carga manual de escombros sobre camión o contenedor.
Demolición de batiente metálico situado entre las jambas del hueco cubriendo los alféizares con medios manuales sin deteriorar los elementos constructivos contiguos. Incluso parte proporcional de limpieza, acopio, retirada y carga manual de escombros sobre camión o contenedor.
Incluye: Desmontaje de los elementos. Retirada y acopio del material desmontado. Limpieza de los restos de obra. Carga del material desmontado y restos de obra sobre camión o contenedor.
Criterio de medición de proyecto: Longitud medida según documentación gráfica de Proyecto.
Criterio de medición de obra: Se medirá la longitud realmente desmontada según especificaciones de Proyecto.

| Código | Ud | Descripción | Rendimiento | Precio | Importe |
|---|---|---|---|---|---|
| mq06hor010 | h | Mezcladora de concreto. (maquinaria) | 0.017 | 1.68 | 0.03 |
| mo019 | h | Albañil. (mano de obra) | 0.172 | 2.97 | 0.51 |
| mo111 | h | Peón de albañilería. (mano de obra) | 0.172 | 1.93 | 0.33 |
| % | % | Costes directos complementarios | 2 % | 0.87 | 0.02 |
|  |  | Costes directos |  |  | 0.89 |
