# Desmontaje con recuperación del material de hoja de puerta principal de carpintería de madera, mochetas y herrajes, con medios manuales

- Propiedad del archivo: CYPE INGENIEROS, S.A.
- Formato: FIEBDC-3/2002
- Ámbito geográfico: Honduras
- Costes indirectos: 3.00 %
- Gastos generales: 13.00 %
- Beneficio industrial: 6.00 %
- IVA: 15.00 %

## D Demoliciones

### DP Muros interiores y revestimientos de láminas

#### DPE Puertas principales

**DPE020** Ud Desmontaje con recuperación del material de hoja de puerta principal de carpintería de madera, mochetas y herrajes, con medios manuales.
Desmontaje de hoja de puerta principal de carpintería de madera, mochetas y herrajes, con medios manuales y recuperación del material para su posterior ubicación en otro emplazamiento. Incluso parte proporcional de limpieza, acopio, retirada y carga manual del material desmontado y de los restos de obra producidos durante los trabajos, sobre camión o contenedor.
Incluye: Desmontaje de los elementos. Acopio de los materiales a reutilizar. Limpieza de los restos de obra. Carga del material desmontado sobre camión o contenedor.
Criterio de medición de proyecto: Número de unidades previstas, según documentación gráfica de Proyecto.
Criterio de medición de obra: Se medirá el número de unidades realmente desmontadas según especificaciones de Proyecto.

| Código | Ud | Descripción | Rendimiento | Precio | Importe |
|---|---|---|---|---|---|
| mo016 | h | Carpintero. (mano de obra) | 0.390 | 3.02 | 1.18 |
| mo056 | h | Ayudante de carpintero. (mano de obra) | 0.390 | 2.03 | 0.79 |
| % | % | Costes directos complementarios | 2 % | 1.97 | 0.04 |
|  |  | Costes directos |  |  | 2.01 |
