# Desmontaje de hoja de puerta principal de carpintería de madera, mochetas y herrajes, con medios manuales, acopio del material desmontado y posterior montaje

- Propiedad del archivo: CYPE INGENIEROS, S.A.
- Formato: FIEBDC-3/2002
- Ámbito geográfico: Honduras
- Costes indirectos: 3.00 %
- Gastos generales: 13.00 %
- Beneficio industrial: 6.00 %
- IVA: 15.00 %

## D Demoliciones

### DP Muros interiores y revestimientos de láminas

#### DPE Puertas principales

**DPE020** Ud Desmontaje de hoja de puerta principal de carpintería de madera, mochetas y herrajes, con medios manuales, acopio del material desmontado y posterior montaje.
Desmontaje de hoja de puerta principal de carpintería de madera, mochetas y herrajes, con medios manuales y recuperación del material para su posterior montaje en el mismo emplazamiento. Incluso parte proporcional de acopio y protección del material desmontado en obra hasta su posterior montaje, limpieza, acopio, retirada y carga manual de escombros sobre camión o contenedor. Totalmente montada.
Incluye: Desmontaje de los elementos. Acopio y protección en obra del material que se vaya a volver a montar. Montaje de los elementos. Limpieza de los restos de obra.
Criterio de medición de proyecto: Número de unidades previstas, según documentación gráfica de Proyecto.
Criterio de medición de obra: Se medirá el número de unidades realmente desmontadas y repuestas según especificaciones de Proyecto.

| Código | Ud | Descripción | Rendimiento | Precio | Importe |
|---|---|---|---|---|---|
| mo016 | h | Carpintero. (mano de obra) | 0.519 | 3.02 | 1.57 |
| mo056 | h | Ayudante de carpintero. (mano de obra) | 0.519 | 2.03 | 1.05 |
| % | % | Costes directos complementarios | 2 % | 2.62 | 0.05 |
|  |  | Costes directos |  |  | 2.67 |
