# Retirada de panel o manta de aislante, en muro interior de 2 o más hojas, con una de las hojas previamente demolida, con medios manuales, y carga manual de escombros sobre camión o contenedor

- Propiedad del archivo: CYPE INGENIEROS, S.A.
- Formato: FIEBDC-3/2002
- Ámbito geográfico: Honduras
- Costes indirectos: 3.00 %
- Gastos generales: 13.00 %
- Beneficio industrial: 6.00 %
- IVA: 15.00 %

## D Demoliciones

### DP Muros interiores y trasdosados

#### DPN Aislamientos

**DPN010** m² Retirada de panel o manta de aislante, en muro interior de 2 o más hojas, con una de las hojas previamente demolida, con medios manuales, y carga manual de escombros sobre camión o contenedor.
Retirada de panel o manta de aislante, en muro interior de 2 o más hojas, con una de las hojas previamente demolida, con medios manuales, sin afectar a la estabilidad de los elementos constructivos contiguos. Incluso p/p de limpieza, acopio, retirada y carga manual de escombros sobre camión o contenedor.
Incluye: Retirada manual de los elementos. Limpieza de los restos de obra. Carga del material desmontado y los restos de obra sobre camión o contenedor.
Criterio de medición de proyecto: Superficie medida según documentación gráfica de Proyecto.
Criterio de medición de obra: Se medirá la superficie realmente desmontada según especificaciones de Proyecto.

| Código | Ud | Descripción | Rendimiento | Precio | Importe |
|---|---|---|---|---|---|
| mo111 | h | Peón de albañilería. (mano de obra) | 0.037 | 1.93 | 0.07 |
| % | % | Costes directos complementarios | 2 % | 0.07 | 0.00 |
|  |  | Costes directos |  |  | 0.07 |
