# Demolición de pasos de mampostería de ladrillo cerámico y de su revestimiento de concreto prefabricado, con martillo neumático, y carga manual de escombros sobre camión o contenedor

- Propiedad del archivo: CYPE INGENIEROS, S.A.
- Formato: FIEBDC-3/2002
- Ámbito geográfico: Honduras
- Costes indirectos: 3.00 %
- Gastos generales: 13.00 %
- Beneficio industrial: 6.00 %
- IVA: 15.00 %

## D Demoliciones

### DR Revestimientos y trasdosados

#### DRE Escaleras

**DRE010** m Demolición de pasos de mampostería de ladrillo cerámico y de su revestimiento de concreto prefabricado, con martillo neumático, y carga manual de escombros sobre camión o contenedor.
Demolición de pasos de mampostería de ladrillo cerámico y de su revestimiento de concreto prefabricado, con martillo neumático, eliminándolo totalmente sin deteriorar la superficie de la losa de escalera, que quedará al descubierto. Incluso parte proporcional de limpieza, acopio, retirada y carga manual de escombros sobre camión o contenedor.
Incluye: Demolición de los pasos y su revestimiento. Retirada y acopio de escombros. Limpieza de los restos de obra. Carga de escombros sobre camión o contenedor.
Criterio de medición de proyecto: Longitud medida según documentación gráfica de Proyecto.
Criterio de medición de obra: Se medirá la longitud realmente demolida según especificaciones de Proyecto.

| Código | Ud | Descripción | Rendimiento | Precio | Importe |
|---|---|---|---|---|---|
| mq05mai030 | h | Martillo neumático. (maquinaria) | 0.114 | 2.79 | 0.32 |
| mq05pdm110 | h | Compresor portátil diesel media presión 10 m³/min. (maquinaria) | 0.114 | 4.74 | 0.54 |
| mo112 | h | Peón especializado de albañilería. (mano de obra) | 0.515 | 1.47 | 0.76 |
| % | % | Costes directos complementarios | 2 % | 1.62 | 0.03 |
|  |  | Costes directos |  |  | 1.65 |
