# Demolición de desagüe longitudinal urbano de mampostería, con martillo neumático, y carga manual de escombros sobre camión o contenedor

- Propiedad del archivo: CYPE INGENIEROS, S.A.
- Formato: FIEBDC-3/2002
- Ámbito geográfico: Honduras
- Costes indirectos: 3.00 %
- Gastos generales: 13.00 %
- Beneficio industrial: 6.00 %
- IVA: 15.00 %

## D Demoliciones

### DU Urbanización interior del terreno

#### DUA Alcantarillado

**DUA030** m Demolición de desagüe longitudinal urbano de mampostería, con martillo neumático, y carga manual de escombros sobre camión o contenedor.
Demolición de desagüe longitudinal urbano de mampostería, con martillo neumático, sin deteriorar los colectores que pudieran enlazar con él y acondicionando sus extremos. Incluso parte proporcional de demolición de la solera de apoyo, limpieza, acopio, retirada y carga manual de escombros sobre camión o contenedor.
Incluye: Demolición del elemento con martillo neumático. Fragmentación de los escombros en piezas manejables. Retirada y acopio de escombros. Carga manual de escombros sobre camión o contenedor.
Criterio de medición de proyecto: Longitud medida en proyección horizontal, según documentación gráfica de Proyecto.
Criterio de medición de obra: Se medirá, en proyección horizontal, la longitud realmente demolida según especificaciones de Proyecto.

| Código | Ud | Descripción | Rendimiento | Precio | Importe |
|---|---|---|---|---|---|
| mq05mai030 | h | Martillo neumático. (maquinaria) | 0.286 | 4.08 | 1.17 |
| mq05pdm110 | h | Compresor portátil diesel media presión 10 m³/min. (maquinaria) | 0.143 | 6.92 | 0.99 |
| mo110 | h | Peón especializado de albañilería. (mano de obra) | 0.307 | 1.97 | 0.60 |
| mo111 | h | Peón de albañilería. (mano de obra) | 0.154 | 1.93 | 0.30 |
| % | % | Costes directos complementarios | 2 % | 3.06 | 0.06 |
|  |  | Costes directos |  |  | 3.12 |
