# Montaje de sistema de encofrado removible de madera para viga de desplante de muro de mampostería

- Propiedad del archivo: CYPE INGENIEROS, S.A.
- Formato: FIEBDC-3/2002
- Ámbito geográfico: Honduras
- Costes indirectos: 3.00 %
- Gastos generales: 13.00 %
- Beneficio industrial: 6.00 %
- IVA: 15.00 %

## E Estructuras

### EF Mampostería

#### EFA Desplantes para muros

**EFA030** m² Montaje de sistema de encofrado removible de madera para viga de desplante de muro de mampostería.
Montaje de sistema de encofrado removible de madera, para viga de desplante de muro de mampostería, formado por tablones de madera, y posterior remoción del sistema de encofrado. Incluso p/p de elementos de sustentación, fijación y acodalamientos necesarios para su estabilidad y aplicación de líquido desencofrante.
Incluye: Replanteo. Montaje del sistema de encofrado. Remoción del sistema de encofrado.
Criterio de medición de proyecto: Superficie medida según documentación gráfica de Proyecto.
Criterio de medición de obra: Se medirá la superficie de concreto en contacto con el encofrado realmente ejecutada según especificaciones de Proyecto.

| Código | Ud | Descripción | Rendimiento | Precio | Importe |
|---|---|---|---|---|---|
| mt08ema010k | m² | Sistema de encofrado removible de tableros de madera, para vigas de desplante. (material) | 1.000 | 8.57 | 8.57 |
| mt08var050 | kg | Alambre galvanizado para atar, de 1,30 mm de diámetro. (material) | 0.100 | 1.10 | 0.11 |
| mt08var060 | kg | Puntas de acero de 20x100 mm. (material) | 0.050 | 7.00 | 0.35 |
| op00sie020 |  | Sierra de disco fijo, para mesa de trabajo. | 1.000 | 0.00 | 0.00 |
| mo043 | h | Armador de encofrados. (mano de obra) | 0.466 | 3.11 | 1.45 |
| mo089 | h | Ayudante de armador de encofrados. (mano de obra) | 0.466 | 2.12 | 0.99 |
| % | % | Costes directos complementarios | 2 % | 11.47 | 0.23 |
|  |  | Costes directos |  |  | 11.70 |
