# Cascarón de mampostería de ladrillo cerámico

- Propiedad del archivo: CYPE INGENIEROS, S.A.
- Formato: FIEBDC-3/2002
- Ámbito geográfico: Honduras
- Divisa: HNL
- Costes indirectos: 3.00 %
- Gastos generales: 13.00 %
- Beneficio industrial: 6.00 %
- IVA: 15.00 %

## E Estructuras

### EF Mampostería

#### EFE Cascarones

**EFE020** m² Cascarón de mampostería de ladrillo cerámico.
Cascarón estructural de cañón, de directriz recta, realizada con mampostería de 1/2 pie de ladrillo cerámico visto perforado hidrofugado, color Salmón, acabado liso, 24x11,5x5 cm, junta rehundida, recibido con mortero de cemento confeccionado en obra, con 250 kg/m³ de cemento, color gris, dosificación 1:6, suministrado en sacos; montaje y desmontaje de cimbras y apeos.
Incluye: Montaje de cimbras y apeos. Replanteo y marcado del aparejo en la cimbra. Marcado en los muros del perímetro de el cascarón. Preparación del mortero. Ejecución de el cascarón de mampostería. Resolución de encuentros. Desmontaje de cimbras y apeos. Rejuntado. Limpieza final.
Criterio de medición de proyecto: Superficie medida por su intradós en verdadera magnitud, según documentación gráfica de Proyecto, incluyendo las partes que se introducen en las rozas, remates de base y coronación si los hubiera.
Criterio de medición de obra: Se medirá, en verdadera magnitud, por el intradós, la superficie realmente ejecutada según especificaciones de Proyecto, incluyendo las partes que se introducen en las rozas y los remates de base y coronación, si los hubiera.

| Código | Ud | Descripción | Rendimiento | Precio | Importe |
|---|---|---|---|---|---|
| mt05plt010bb | Ud | Ladrillo cerámico visto perforado hidrofugado, color Salmón, acabado liso, 24x11,5x5 cm, densidad 1700 kg/m³. (material) | 68.667 | 7.02 | 482.04 |
| mt08aaa010a | m³ | Agua. (material) | 0.005 | 38.17 | 0.19 |
| mt01arg005a | t | Arena de cantera, para mortero mezclado en obra. (material) | 0.040 | 514.67 | 20.59 |
| mt08cem000i | kg | Cemento gris en sacos. (material) | 6.144 | 4.15 | 25.50 |
| mt08cim040c | m² | Cimbra de madera de pino, dimensionada para soportar una carga máxima de trabajo de 400 kg/m², para formación de cascarón estructural de cañón. (material) | 1.000 | 2130.02 | 2130.02 |
| mq06hor010 | h | Mezcladora de concreto eléctrica con una capacidad de amasado de 160 l. (maquinaria) | 0.020 | 76.31 | 1.53 |
| mo021 | h | Albañil especializado en trabajos de mampostería. (mano de obra) | 1.459 | 114.04 | 166.38 |
| mo078 | h | Ayudante de albañil especializado en trabajos de mampostería. (mano de obra) | 1.430 | 85.25 | 121.91 |
| mo114 | h | Peón de albañilería especializado en trabajos de mampostería. (mano de obra) | 1.223 | 82.13 | 100.44 |
| mo017 | h | Carpintero. (mano de obra) | 0.358 | 115.69 | 41.42 |
| mo058 | h | Ayudante de carpintero. (mano de obra) | 0.358 | 85.77 | 30.71 |
| % | % | Herramienta menor | 2 % | 3120.73 | 62.41 |
|  |  | Costes directos |  |  | 3183.14 |
