# Muro de carga, de 1/2 pie de espesor de mampostería

- Propiedad del archivo: CYPE INGENIEROS, S.A.
- Formato: FIEBDC-3/2002
- Ámbito geográfico: Honduras
- Costes indirectos: 3.00 %
- Gastos generales: 13.00 %
- Beneficio industrial: 6.00 %
- IVA: 15.00 %

## E Estructuras

### EF Mampostería

#### EFM Muros de mampostería armada

**EFM010** m² Muro de carga, de 1/2 pie de espesor de mampostería, de ladrillo cerámico perforado (panal), para revestir, 24x12x9 cm, recibida con mortero de cemento 1:6, con armado horizontal en tendeles galvanizada en caliente, diámetro 4 mm, anchura 30 mm.
Ejecución de muro de carga, de 1/2 pie de espesor de mampostería, de ladrillo cerámico perforado (panal), para revestir, 24x12x9 cm, recibida con mortero de cemento 1:6, con armado horizontal en tendeles galvanizada en caliente, diámetro 4 mm, anchura 30 mm, con parte proporcional de traslapes y ganchos para dinteles y esquineras, dispuesta de acuerdo a los cálculos. Incluso p/p de formación de huecos (sin incluir los cargaderos), dinteles, jambas, mermas y roturas, enjarjes, ejecución de encuentros, enlaces entre muros y losas y elementos especiales.
Incluye: Limpieza y preparación de la superficie soporte. Replanteo. Colocación y aplomado de miras de referencia. Tendido de hilos entre miras. Colocación de los ladrillos por hiladas a nivel. Colocación de armaduras en tendeles. Realización de todos los trabajos necesarios para la resolución de huecos. Enlace entre muros y losas.
Criterio de medición de proyecto: Superficie medida según documentación gráfica de Proyecto, sin duplicar esquinas ni encuentros, deduciendo los huecos de superficie mayor de 2 m².
Criterio de medición de obra: Se medirá la superficie realmente ejecutada según especificaciones de Proyecto, deduciendo los huecos de superficie mayor de 2 m².

| Código | Ud | Descripción | Rendimiento | Precio | Importe |
|---|---|---|---|---|---|
| mt04lpv010a | Ud | Ladrillo cerámico perforado (panal), para revestir, 24x12x9 cm. (material) | 43.050 | 0.15 | 6.46 |
| mt07aaf010aba | Ud | Armadura de tendel diámetro 4 mm, ancho 30 mm, galvanizada en caliente, longitud 3,05 m, peso 0,869 kg y p/p de ganchos para dinteles y esquineras. (material) | 1.377 | 2.71 | 3.73 |
| mt09mor010c | m³ | Mortero de cemento CEM II/B-P 32,5 N tipo M-5, confeccionado en obra con 250 kg/m³ de cemento y una proporción en volumen 1/6. (material) | 0.019 | 115.30 | 2.19 |
| op00ciz020 |  | Cizalla para acero en varillas corrugadas. | 1.000 | 0.00 | 0.00 |
| op00ata010 |  | Atadora de ferralla. | 1.000 | 0.00 | 0.00 |
| mo020 | h | Albañil en trabajos de albañilería. (mano de obra) | 0.927 | 2.97 | 2.75 |
| mo076 | h | Ayudante de construcción en trabajos de albañilería. (mano de obra) | 0.448 | 2.01 | 0.90 |
| % | % | Costes directos complementarios | 2 % | 16.03 | 0.32 |
|  |  | Costes directos |  |  | 16.35 |
