# Losa sanitaria de concreto reforzado de 20+4 cm de canto total

- Propiedad del archivo: CYPE INGENIEROS, S.A.
- Formato: FIEBDC-3/2002
- Ámbito geográfico: Honduras
- Costes indirectos: 3.00 %
- Gastos generales: 13.00 %
- Beneficio industrial: 6.00 %
- IVA: 15.00 %

## E Estructuras

### EH Concreto reforzado

#### EHI Losas sanitarias ventiladas

**EHI011** m² Losa sanitaria de concreto reforzado de 20+4 cm de canto total, sobre encofrado perdido de módulos de polipropileno reciclado, Módulo Soliglú "DALIFORMA", realizado con concreto f'c=210 kg/cm² (3000 psi), clase de exposición F0 S0 P0 C0, tamaño máximo del agregado 12,5 mm, consistencia blanda, mezclado en obra, y fundido con medios manuales, acero Grado 60 (fy=4200 kg/cm²), cuantía 3 kg/m², y malla soldada tipo 6x6 6/6 de acero Grado 70 sobre separadores homologados, en capa de compresión de 4 cm de espesor.
Formación de losa sanitaria de concreto reforzado de 20+4 cm de canto total, sobre encofrado perdido de módulos de polipropileno reciclado, Módulo Soliglú "DALIFORMA", realizado con concreto f'c=210 kg/cm² (3000 psi), clase de exposición F0 S0 P0 C0, tamaño máximo del agregado 12,5 mm, consistencia blanda, mezclado en obra, y fundido con medios manuales, acero Grado 60 (fy=4200 kg/cm²) en zona de zunchos y vigas de cimentación, cuantía 3 kg/m², malla soldada tipo 6x6 6/6 de acero Grado 70, con varillas espaciadas 15,24x15,24 cm de Ø 4,88 mm como armadura de reparto, colocada sobre separadores homologados, en capa de compresión de 4 cm de espesor; apoyado todo ello sobre base de concreto de limpieza (no incluida en este precio). Incluso parte proporcional de zunchos perimetrales de planta conformados con sistema de encofrado removible de tableros de madera y realización de orificios para el paso de tubos de ventilación, canalizaciones y tuberías de las instalaciones.
Incluye: Replanteo de los módulos. Montaje del sistema de encofrado auxiliar. Colocación y montaje de los módulos. Realización de los orificios de paso. Colocación de la armadura. Colocación de los elementos para paso de instalaciones. Fundido y compactación del concreto. Regleado y nivelación de la capa de compresión. Curado del concreto. Remoción del sistema de encofrado auxiliar. Reparación de defectos superficiales.
Criterio de medición de proyecto: Superficie medida desde las caras exteriores de los zunchos del perímetro, según documentación gráfica de Proyecto, deduciendo los huecos de superficie mayor de 6 m².
Criterio de medición de obra: Se medirá, desde las caras exteriores de los zunchos del perímetro, la superficie realmente ejecutada según especificaciones de Proyecto, deduciendo los huecos de superficie mayor de 6 m². Se consideran incluidos todos los elementos integrantes de la estructura señalados en los planos y detalles del Proyecto.

| Código | Ud | Descripción | Rendimiento | Precio | Importe |
|---|---|---|---|---|---|
| mt07cid010gj | m² | Encofrado perdido de módulos de polipropileno reciclado, modelo Módulo Soliglú "DALIFORMA", de 50x50x20 cm, para soleras y losas sanitarias ventiladas. (material) | 1.050 | 9.94 | 10.44 |
| mt08efa010 | m² | Sistema de encofrado removible de tableros de madera para zunchos perimetrales. (material) | 0.100 | 1.24 | 0.12 |
| mt07aco110g | kg | Acero en varillas corrugadas, Grado 60 (fy=4200 kg/cm²), elaborado en taller y colocado en obra, diámetros varios, según ASTM A 615. (material) | 3.000 | 0.91 | 2.73 |
| mt07ame120ee | m² | Malla soldada tipo 6x6 6/6 de acero Grado 70, con varillas lisas espaciadas 15,24x15,24 cm de 4,88 mm de diámetro, según ASTM A 185 y ASTM A 497. (material) | 1.100 | 1.84 | 2.02 |
| mt08aaa010a | m³ | Agua. (material) | 0.027 | 1.50 | 0.04 |
| mt01arg000i | m³ | Arena cribada. (material) | 0.070 | 12.09 | 0.85 |
| mt01arg001id | m³ | Agregado grueso homogeneizado, de tamaño máximo 12,5 mm. (material) | 0.106 | 11.10 | 1.18 |
| mt08cem000i | kg | Cemento gris en sacos. (material) | 45.517 | 0.16 | 7.28 |
| mq06vib020 | h | Regla vibrante de 3 m. (maquinaria) | 0.093 | 4.67 | 0.43 |
| mq06hor010 | h | Mezcladora de concreto. (maquinaria) | 0.087 | 1.68 | 0.15 |
| op00ciz020 |  | Cizalla para acero en varillas corrugadas. | 1.000 | 0.00 | 0.00 |
| op00ata010 |  | Atadora de armadura. | 1.000 | 0.00 | 0.00 |
| op00sie020 |  | Sierra de disco fijo, para mesa de trabajo. | 1.000 | 0.00 | 0.00 |
| op00sie010 |  | Sierra de calar. | 1.000 | 0.00 | 0.00 |
| op00amo010 |  | Amoladora o radial. | 1.000 | 0.00 | 0.00 |
| au00auh040 |  | Vibrador de concreto, eléctrico. | 1.000 | 0.00 | 0.00 |
| mo041 | h | Armador. (mano de obra) | 0.144 | 3.11 | 0.45 |
| mo087 | h | Ayudante de armador. (mano de obra) | 0.144 | 2.12 | 0.31 |
| mo111 | h | Peón de albañilería. (mano de obra) | 0.173 | 1.93 | 0.33 |
| mo110 | h | Peón especializado de albañilería. (mano de obra) | 0.182 | 1.97 | 0.36 |
| % | % | Costes directos complementarios | 2 % | 26.69 | 0.53 |
|  |  | Costes directos |  |  | 27.22 |
