# Conector clavado

- Propiedad del archivo: CYPE INGENIEROS, S.A.
- Formato: FIEBDC-3/2002
- Ámbito geográfico: Honduras
- Divisa: HNL
- Costes indirectos: 3.00 %
- Gastos generales: 13.00 %
- Beneficio industrial: 6.00 %
- IVA: 15.00 %

## E Estructuras

### EH Concreto reforzado

#### EHX Losas con lámina metálica

**EHX020** Ud Conector clavado.
Conector de acero galvanizado de 95 mm de altura, para su utilización sobre vigas metálicas en losas con lámina metálica de 10,5 cm de canto mínimo; fijado con clavos de acero galvanizado mediante clavadora a pólvora.
Incluye: Replanteo y disposición del conector. Fijación del conector con clavos, mediante clavadora a pólvora.
Criterio de medición de proyecto: Número de unidades previstas, según documentación gráfica de Proyecto.
Criterio de medición de obra: Se medirá el número de unidades realmente ejecutadas según especificaciones de Proyecto.

| Código | Ud | Descripción | Rendimiento | Precio | Importe |
|---|---|---|---|---|---|
| mt07cem010d | Ud | Conector en "L", de acero galvanizado, de 95 mm de altura, para fijar a estructura de acero mediante clavado. (material) | 1.000 | 90.00 | 90.00 |
| mt07cem020 | Ud | Clavo de acero galvanizado, para aplicación con pistola. (material) | 2.000 | 12.58 | 25.16 |
| mt07cem030 | Ud | Cartucho de pólvora para fijación por disparo con clavadora. (material) | 2.000 | 9.68 | 19.36 |
| op00cla020 |  | Clavadora a pólvora. | 1.000 | 0.00 | 0.00 |
| mo047 | h | Montador de estructura metálica. (mano de obra) | 0.027 | 118.68 | 3.20 |
| % | % | Herramienta menor | 2 % | 137.72 | 2.75 |
|  |  | Costes directos |  |  | 140.47 |
