# Reparación estructural de concreto, con mortero fluido a base de cemento

- Propiedad del archivo: CYPE INGENIEROS, S.A.
- Formato: FIEBDC-3/2002
- Ámbito geográfico: Honduras
- Divisa: HNL
- Costes indirectos: 3.00 %
- Gastos generales: 13.00 %
- Beneficio industrial: 6.00 %
- IVA: 15.00 %

## E Estructuras

### EH Concreto reforzado

#### EHY Reparaciones

**EHY021** m² Reparación estructural de concreto, con mortero fluido a base de cemento.
Aplicación manual de mortero fluido, de elevada resistencia mecánica y retracción compensada, con una resistencia a compresión a 28 días mayor o igual a 78,5 N/mm² y un módulo de elasticidad mayor o igual a 20000 N/mm², Euroclase A1 de reacción al fuego, en capa de 40 mm de espesor medio, de consistencia fluida, para reparación y refuerzo estructural de losa de concreto.
Criterio de valoración económica: El precio incluye el montaje y remoción del sistema de encofrado.
Incluye: Humectación de la superficie soporte. Montaje del sistema de encofrado. Preparación de la mezcla. Aplicación del producto. Curado. Remoción del sistema de encofrado.
Criterio de medición de proyecto: Superficie medida según documentación gráfica de Proyecto.
Criterio de medición de obra: Se medirá la superficie realmente ejecutada según especificaciones de Proyecto.

| Código | Ud | Descripción | Rendimiento | Precio | Importe |
|---|---|---|---|---|---|
| mt09red110c | kg | Mortero fluido, de elevada resistencia mecánica y retracción compensada, con una resistencia a compresión a 28 días mayor o igual a 78,5 N/mm² y un módulo de elasticidad mayor o igual a 20000 N/mm², Euroclase A1 de reacción al fuego, para reparación estructural del concreto. (material) | 77.000 | 19.39 | 1493.03 |
| mt08aaa010a | m³ | Agua. (material) | 0.008 | 38.17 | 0.31 |
| mt50spa052b | m | Tablón de madera de pino, de 20x7,2 cm. (material) | 0.020 | 160.87 | 3.22 |
| mt50spa101 | kg | Clavos de acero. (material) | 0.030 | 47.64 | 1.43 |
| mt50spa081a | Ud | Puntal metálico telescópico, de hasta 3 m de altura. (material) | 0.013 | 489.95 | 6.37 |
| mo020 | h | Albañil. (mano de obra) | 0.169 | 114.04 | 19.27 |
| mo113 | h | Peón de albañilería. (mano de obra) | 0.169 | 82.13 | 13.88 |
| % | % | Herramienta menor | 2 % | 1537.51 | 30.75 |
|  |  | Costes directos |  |  | 1568.26 |
