# Aplicación manual de impregnación acuosa

- Propiedad del archivo: CYPE INGENIEROS, S.A.
- Formato: FIEBDC-3/2002
- Ámbito geográfico: Honduras
- Divisa: HNL
- Costes indirectos: 3.00 %
- Gastos generales: 13.00 %
- Beneficio industrial: 6.00 %
- IVA: 15.00 %

## E Estructuras

### EH Concreto reforzado

#### EHY Reparaciones

**EHY051** m² Aplicación manual de impregnación acuosa, incolora, hidrófuga, con propiedades tixotrópicas a base de alcoxisilano de alquilo, sin disolventes, con una profundidad media de penetración de 2 a 3 mm, sobre superficie de concreto o mortero, para la obtención de una capa protectora frente a la humedad, la intemperie y las heladas, aplicada con brocha o rodillo en 1 capa, con 0,2 l/m² de consumo medio por capa.
Aplicación manual de impregnación acuosa, incolora, hidrófuga, con propiedades tixotrópicas a base de alcoxisilano de alquilo, sin disolventes, con una profundidad media de penetración de 2 a 3 mm, sobre superficie de concreto o mortero, para la obtención de una capa protectora frente a la humedad, la intemperie y las heladas, aplicada con brocha o rodillo en 1 capa, con 0,2 l/m² de consumo medio por capa.
Incluye: Limpieza de la superficie soporte. Aplicación del producto.
Criterio de medición de proyecto: Superficie medida según documentación gráfica de Proyecto.
Criterio de medición de obra: Se medirá la superficie realmente ejecutada según especificaciones de Proyecto.

| Código | Ud | Descripción | Rendimiento | Precio | Importe |
|---|---|---|---|---|---|
| mt09reh190a | l | Impregnación acuosa, incolora, hidrófuga, con propiedades tixotrópicas a base de alcoxisilano de alquilo, sin disolventes, con una profundidad media de penetración de 2 a 3 mm, con resistencia a los rayos UV y a los álcalis, permeable al vapor de agua, repelente del agua y la suciedad, con efecto preventivo de las eflorescencias y con efecto antimoho. (material) | 0.200 | 125.64 | 25.13 |
| mo038 | h | Pintor. (mano de obra) | 0.404 | 71.73 | 28.98 |
| % | % | Herramienta menor | 2 % | 54.11 | 1.08 |
|  |  | Costes directos |  |  | 55.19 |
