# Apertura de fisura

- Propiedad del archivo: CYPE INGENIEROS, S.A.
- Formato: FIEBDC-3/2002
- Ámbito geográfico: Honduras
- Divisa: HNL
- Costes indirectos: 3.00 %
- Gastos generales: 13.00 %
- Beneficio industrial: 6.00 %
- IVA: 15.00 %

## E Estructuras

### EH Concreto reforzado

#### EHY Reparaciones

**EHY061** m Apertura de fisura.
Apertura en caja de fisura en elemento de concreto, con amoladora angular equipada con disco de corte de diamante, hasta alcanzar un ancho y profundidad aproximados de 10 mm, con objeto de incrementar la adherencia del material de sellado al soporte, permitiéndose así el confinamiento del material de sellado.
Incluye: Corte y preparación de la fisura.
Criterio de medición de proyecto: Longitud medida según documentación gráfica de Proyecto.
Criterio de medición de obra: Se medirá la longitud realmente ejecutada según especificaciones de Proyecto.

| Código | Ud | Descripción | Rendimiento | Precio | Importe |
|---|---|---|---|---|---|
| op00amo010 |  | Amoladora o radial. | 1.000 | 0.00 | 0.00 |
| mo112 | h | Peón especializado de albañilería. (mano de obra) | 0.135 | 83.48 | 11.27 |
| % | % | Herramienta menor | 2 % | 11.27 | 0.23 |
|  |  | Costes directos |  |  | 11.50 |
