# Losa tradicional con un intereje de 60 cm

- Propiedad del archivo: CYPE INGENIEROS, S.A.
- Formato: FIEBDC-3/2002
- Ámbito geográfico: Honduras
- Costes indirectos: 3.00 %
- Gastos generales: 13.00 %
- Beneficio industrial: 6.00 %
- IVA: 15.00 %

## E Estructuras

### EM Madera

#### EMF Losas

**EMF050** m² Losa tradicional con un intereje de 60 cm, de viguetas de madera aserrada de pino silvestre (Pinus sylvestris), de 10x20 a 15x25 cm de sección y hasta 6 m de longitud, clase resistente C18, protección de la madera con clase de penetración NP2, trabajada en taller, entrevigado con bovedilla cerámica curva, 60x30x12 cm; acero Grado 60 (fy=4200 kg/cm²), cuantía 1,1 kg/m², y malla soldada tipo 6x6 10/10 de acero Grado 70, en capa de compresión de 4 cm de espesor de concreto liviano HLE-25/B/10/IIa, densidad entre 1200 y 1500 kg/m³, (cantidad mínima de cemento 275 kg/m³), premezclado.
Formación de losa tradicional con un intereje de 60 cm, compuesto por viguetas de madera aserrada de pino silvestre (Pinus sylvestris), acabado cepillado, de 10x20 a 15x25 cm de sección y hasta 6 m de longitud, para aplicaciones estructurales, clase resistente C18 y protección frente a agentes bióticos que se corresponde con la clase de penetración NP2 (3 mm en las caras laterales de la albura); entrevigado con bovedilla cerámica curva, 60x30x12 cm; acero Grado 60 (fy=4200 kg/cm²), cuantía 1,1 kg/m², y malla soldada tipo 6x6 10/10 de acero Grado 70, con varillas espaciadas 15,24x15,24 cm de Ø 3,43 mm, en capa de compresión de 4 cm de espesor de concreto liviano HLE-25/B/10/IIa, densidad entre 1200 y 1500 kg/m³, (cantidad mínima de cemento 275 kg/m³), premezclado. Incluso parte proporcional de apuntalamiento y desapuntalamiento de las viguetas, separadores, elementos de atado de viguetas y zunchos perimetrales de planta y huecos.
Incluye: Preparación del perímetro de apoyo de las viguetas. Replanteo y colocación en seco de las viguetas. Apuntalamiento. Empalme de viguetas en apoyos y anclajes. Disposición de listones adosados a las viguetas constituyendo las aristas de apoyo del entrevigado. Formación del entrevigado. Colocación de armaduras con separadores homologados. Fundido y compactación del concreto. Regleado y nivelación de la capa de compresión. Curado del concreto. Desapuntalamiento. Reparación de defectos superficiales.
Criterio de medición de proyecto: Superficie medida en verdadera magnitud desde las caras exteriores de los zunchos del perímetro, según documentación gráfica de Proyecto, deduciendo los huecos de superficie mayor de 6 m².
Criterio de medición de obra: Se medirá, en verdadera magnitud, desde las caras exteriores de los zunchos del perímetro, la superficie realmente ejecutada según especificaciones de Proyecto, deduciendo los huecos de superficie mayor de 6 m². Se consideran incluidos todos los elementos integrantes de la losa señalados en los planos y detalles del Proyecto.

| Código | Ud | Descripción | Rendimiento | Precio | Importe |
|---|---|---|---|---|---|
| mt50spa052b | m | Tablón de madera de pino, de 20x7,2 cm. (material) | 0.040 | 8.08 | 0.32 |
| mt50spa101 | kg | Clavos de acero. (material) | 0.045 | 1.14 | 0.05 |
| mt50spa081a | Ud | Puntal metálico telescópico, de hasta 3 m de altura. (material) | 0.013 | 11.71 | 0.15 |
| mt07bce020a | Ud | Bovedilla cerámica curva, 60x30x12 cm, incluso parte proporcional de piezas especiales. (material) | 4.800 | 1.69 | 8.11 |
| mt07mee018ha | m³ | Madera aserrada de pino silvestre (Pinus sylvestris) con acabado cepillado, para vigueta de 10x20 a 15x25 cm de sección y hasta 6 m de longitud, para aplicaciones estructurales, clase resistente C18 y protección frente a agentes bióticos que se corresponde con la clase de penetración NP2 (3 mm en las caras laterales de la albura), trabajada en taller. (material) | 0.063 | 368.36 | 23.21 |
| mt07aco020o | Ud | Separador homologado para malla soldada. (material) | 2.000 | 0.07 | 0.14 |
| mt07aco110g | kg | Acero en varillas corrugadas, Grado 60 (fy=4200 kg/cm²), diámetros varios, según ASTM A 615. (material) | 1.100 | 0.81 | 0.89 |
| mt07ame120aa | m² | Malla soldada tipo 6x6 10/10 de acero Grado 70, con varillas lisas espaciadas 15,24x15,24 cm de 3,43 mm de diámetro, según ASTM A 185 y ASTM A 497. (material) | 1.100 | 0.75 | 0.83 |
| mt10hes050gbg | m³ | Concreto liviano estructural HLE-25/B/10/IIa, de entre 1200 y 1500 kg/m³ de densidad, cantidad mínima de cemento 275 kg/m³, premezclado. (material) | 0.142 | 132.07 | 18.75 |
| op00cla010 |  | Clavadora neumática. | 1.000 | 0.00 | 0.00 |
| op00cep010 |  | Garlopa. | 1.000 | 0.00 | 0.00 |
| au00auh040 |  | Vibrador de concreto, eléctrico. | 1.000 | 0.00 | 0.00 |
| au00auh010 |  | Cubilote. | 1.000 | 0.00 | 0.00 |
| mo048 | h | Carpintero de estructura de madera. (mano de obra) | 0.517 | 2.14 | 1.11 |
| mo095 | h | Ayudante de carpintero de estructura de madera. (mano de obra) | 0.517 | 1.57 | 0.81 |
| mo042 | h | Armador. (mano de obra) | 1.292 | 2.14 | 2.76 |
| mo089 | h | Ayudante de armador. (mano de obra) | 1.292 | 1.57 | 2.03 |
| mo113 | h | Peón de albañilería. (mano de obra) | 0.197 | 1.44 | 0.28 |
| mo112 | h | Peón especializado de albañilería. (mano de obra) | 0.197 | 1.47 | 0.29 |
| % | % | Costes directos complementarios | 2 % | 59.73 | 1.19 |
|  |  | Costes directos |  |  | 60.92 |
