# Revestimiento exterior de fachada ventilada, de láminas de yeso. Sistema Placotherm V "PLACO"

- Propiedad del archivo: CYPE INGENIEROS, S.A.
- Formato: FIEBDC-3/2002
- Ámbito geográfico: Honduras
- Divisa: HNL
- Costes indirectos: 3.00 %
- Gastos generales: 13.00 %
- Beneficio industrial: 6.00 %
- IVA: 15.00 %

## F Muros exteriores e interiores

### FA Fachadas ventiladas

#### FAY Revestimiento exterior de láminas de yeso

**FAY020** m² Revestimiento exterior de fachada ventilada, de láminas de yeso. Sistema Placotherm V "PLACO".
Revestimiento exterior de fachada ventilada, de láminas de yeso GM-FH1 / - 1200 / 2800 / 12,5 / con los bordes longitudinales afinados, Glasroc X 13 "PLACO", colocación con tornillos, mediante el sistema Placotherm V Glasroc X "PLACO" con DAU nº 17/105 A, sobre subestructura soporte de aluminio extruido de montantes verticales de perfiles en T y en L, de 1,8 mm de espesor con una modulación de 600 mm; impermeabilización con lámina altamente transpirable impermeable al agua de lluvia, Placotherm Estándar, capa base de mortero polimérico de altas prestaciones reforzado con fibras, Placotherm Base, color blanco, compuesto de cemento blanco, cargas minerales, resinas hidrófugas redispersables, fibras y aditivos especiales armado con malla de refuerzo CMALL 160 y capa de acabado de mortero orgánico Webertene Advance XS "WEBER", color a elegir, gama Estándar, acabado gota, con un tamaño máximo de partícula de 0,5 mm, a base de siloxanos, cargas minerales, pigmentos resistentes a los rayos UV, fungicidas y aditivos especiales sobre imprimación reguladora de la absorción Webertene Primer "WEBER". Incluso ménsulas de sustentación y de retención para la fijación de la subestructura soporte, tornillería para la fijación de las placas, fijaciones para el anclaje de los perfiles, mortero Placotherm Base y cinta CMALL 160 "PLACO", para el tratamiento de juntas, perfil de PVC con malla de fibra de vidrio antiálcalis, Perfil Goteo "PLACO", para remate de dinteles, y cinta adhesiva de doble cara para la fijación de la lámina altamente transpirable.
Criterio de valoración económica: El precio no incluye el aislamiento térmico.
Incluye: Limpieza y preparación de la superficie soporte. Replanteo de las juntas de contracción y paños de trabajo. Replanteo del despiece del revestimiento y de los puntos de anclaje de la subestructura soporte. Fijación de las ménsulas al soporte base. Fijación de la subestructura soporte a la hoja principal y a la losa. Colocación y fijación provisional de la impermeabilización. Colocación y atornillado de las placas a la subestructura soporte. Tratamiento de juntas. Realización de todos los trabajos necesarios para la resolución de los huecos. Colocación del perfil para remate de dinteles. Extendido de la capa de mortero base y colocación de la malla de refuerzo. Aplicación de la imprimación. Aplicación de la capa de acabado.
Criterio de medición de proyecto: Superficie medida según documentación gráfica de Proyecto, sin deducir huecos menores de 1 m², deduciendo el 50% de los huecos entre 1 y 2 m² y el 100% de los huecos mayores de 2 m², añadiendo a cambio, en estos últimos, la superficie de la parte interior del hueco, correspondiente al desarrollo de jambas y dinteles. En los huecos que no se deduzcan, o que se deduzcan parcialmente, están incluidos los trabajos de realizar la superficie interior del hueco.
Criterio de medición de obra: Se medirá la superficie realmente ejecutada según especificaciones de Proyecto, sin deducir huecos menores de 1 m², deduciendo el 50% de los huecos entre 1 y 2 m² y el 100% de los huecos mayores de 2 m², añadiendo a cambio, en estos últimos, la superficie de la parte interior del hueco, correspondiente al desarrollo de jambas y dinteles. En los huecos que no se deduzcan, o que se deduzcan parcialmente, están incluidos los trabajos de realizar la superficie interior del hueco.

| Código | Ud | Descripción | Rendimiento | Precio | Importe |
|---|---|---|---|---|---|
| mt12ple300a | Ud | Ménsula de sustentación de aluminio extruido de aleación 6063 y tratamiento térmico T66, con aislamiento de polipropileno de 5 mm de espesor, para rotura de puente térmico, "PLACO", de 65 mm de longitud. (material) | 0.460 | 199.92 | 91.96 |
| mt12ple310a | Ud | Ménsula de retención de aluminio extruido de aleación 6063 y tratamiento térmico T66, con aislamiento de polipropileno de 5 mm de espesor, para rotura de puente térmico, "PLACO", de 65 mm de longitud. (material) | 1.390 | 154.14 | 214.25 |
| mt12plt100 | Ud | Taco de nylon con tornillo de acero galvanizado con cabeza hexagonal, "PLACO", de 10 mm de diámetro y 80 mm de longitud, para fijación de ménsulas. (material) | 2.315 | 34.95 | 80.91 |
| mt12plp300 | m | Perfil en T de aluminio extruido de aleación 6063 y tratamiento térmico T-66, "PLACO", de 1,8 mm de espesor, suministrado en barras de 6 m de longitud. (material) | 0.830 | 276.22 | 229.26 |
| mt12plp310 | m | Perfil en L de aluminio extruido de aleación 6063 y tratamiento térmico T-66, "PLACO", de 1,8 mm de espesor, suministrado en barras de 6 m de longitud. (material) | 0.830 | 218.23 | 181.13 |
| mt12plt060 | Ud | Tornillo autotaladrante de acero inoxidable "PLACO", con cabeza hexagonal, de 19 mm de longitud. (material) | 4.630 | 14.85 | 68.76 |
| mt15mvp010a | m | Lámina altamente transpirable impermeable al agua de lluvia, Placotherm Estándar "PLACO", de 175 µm de espesor y 60 g/m², de 0,01 m de espesor de aire equivalente frente a la difusión de vapor de agua, permeabilidad al aire 2 m³/h·m² a 50 Pa, (Euroclase E de reacción al fuego), suministrada en rollos de 1,50x50 m. (material) | 1.100 | 99.72 | 109.69 |
| mt12plk010fembc | m² | Lámina de yeso GM-FH1 / - 1200 / 2800 / 12,5 / con los bordes longitudinales afinados, Glasroc X 13 "PLACO", formada por un núcleo de yeso revestido por las dos caras con fibra de vidrio con tratamiento hidrófobo. (material) | 1.050 | 692.85 | 727.49 |
| mt12plq020b | Ud | Tornillo THTPF 38 "PLACO", con cabeza de trompeta, de 38 mm de longitud, para instalación de placas de cemento sobre perfiles. (material) | 20.000 | 2.02 | 40.40 |
| mt28mpp010a | kg | Mortero polimérico de altas prestaciones reforzado con fibras, Placotherm Base, "PLACO", color blanco, compuesto de cemento blanco, cargas minerales, resinas hidrófugas redispersables, fibras y aditivos especiales, para aplicar con plana, para tratamiento de juntas y plastecido superficial de placas en sistemas Placotherm, resistencia a compresión de 3 a 7,5 N/mm², absorción de agua por capilaridad menor de 0,2 kg/m² min½. (material) | 4.600 | 25.86 | 118.96 |
| mt28fvp010a | m | Cinta de juntas de malla de fibra de vidrio antiálcalis, CMALL 160 "PLACO", de 160 g/m² de masa superficial, de 100 mm de anchura y 0,52 mm de espesor, suministrada en rollos de 50 m de longitud. (material) | 2.100 | 8.70 | 18.27 |
| mt28fvp020a | m | Malla de refuerzo de fibra de vidrio antiálcalis, CMALL 160 "PLACO", de 160 g/m² de masa superficial, de 1,1 m de anchura y 0,52 mm de espesor, suministrada en rollos de 50 m de longitud. (material) | 1.100 | 77.69 | 85.46 |
| mt28fvp050 | m | Perfil de PVC con malla de fibra de vidrio antiálcalis, Perfil Goteo "PLACO", para remate de dinteles, suministrado en barras de 2,5 m de longitud. (material) | 0.170 | 88.42 | 15.03 |
| mt28esc090c | kg | Mortero orgánico Webertene Advance XS "WEBER", color a elegir, gama Estándar, acabado gota, a base de siloxanos, cargas minerales, pigmentos resistentes a los rayos UV, fungicidas y aditivos especiales. (material) | 1.500 | 123.44 | 185.16 |
| mt15pdw100a | m | Cinta adhesiva de doble cara, con adhesivo acrílico, de 50 mm de anchura, con resistencia a los rayos UV, rango de temperatura de trabajo de -20 a 100°C, suministrada en rollos de 50 m de longitud. (material) | 1.600 | 39.14 | 62.62 |
| op00tal010 |  | Taladro. | 1.000 | 0.00 | 0.00 |
| op00ato010 |  | Atornillador. | 1.000 | 0.00 | 0.00 |
| mo052 | h | Montador de sistemas de fachadas prefabricadas. (mano de obra) | 0.854 | 117.18 | 100.07 |
| mo099 | h | Ayudante de montador de sistemas de fachadas prefabricadas. (mano de obra) | 0.854 | 85.25 | 72.80 |
| % | % | Herramienta menor | 2 % | 2402.22 | 48.04 |
|  |  | Costes directos |  |  | 2450.26 |
