# Dintel metálico de lámina de acero S275JR de 2,5 mm de espesor, de 140 mm de anchura, acabado galvanizado y lacado con pintura de poliéster para exteriores, colocado sobre las jambas del hueco

- Propiedad del archivo: CYPE INGENIEROS, S.A.
- Formato: FIEBDC-3/2002
- Ámbito geográfico: Honduras
- Divisa: HNL
- Costes indirectos: 3.00 %
- Gastos generales: 13.00 %
- Beneficio industrial: 6.00 %
- IVA: 15.00 %

## F Muros exteriores e interiores

### FC Dinteles, cargaderos y cajones de persiana

#### FCA De acero

**FCA040** m Dintel metálico de lámina de acero S275JR de 2,5 mm de espesor, de 140 mm de anchura, acabado galvanizado y lacado con pintura de poliéster para exteriores, colocado sobre las jambas del hueco.
Dintel metálico de lámina de acero S275JR de 2,5 mm de espesor, de 140 mm de anchura, acabado galvanizado y lacado con pintura de poliéster para exteriores, colocado sobre las jambas del hueco.
Incluye: Limpieza y preparación del plano de apoyo del sistema. Replanteo del nivel de apoyo de los elementos. Colocación y fijación provisional del dintel. Aplomado y nivelación. Ejecución de las uniones.
Criterio de medición de proyecto: Longitud medida según documentación gráfica de Proyecto, incluyendo las entregas en los apoyos.
Criterio de medición de obra: Se medirá la longitud realmente ejecutada según especificaciones de Proyecto, incluyendo las entregas en los apoyos.
Criterio de valoración económica: El precio incluye los tirantes de pletina, la tornillería y el sellado de juntas por medio de cordón de silicona neutra.

| Código | Ud | Descripción | Rendimiento | Precio | Importe |
|---|---|---|---|---|---|
| mt20dah010b | m | Dintel metálico de lámina de acero S275JR de 2,5 mm de espesor, de 140 mm de anchura, acabado galvanizado y lacado con pintura de poliéster para exteriores. (material) | 1.000 | 529.29 | 529.29 |
| op00ciz010 |  | Cizalla. | 1.000 | 0.00 | 0.00 |
| mo020 | h | Albañil. (mano de obra) | 0.193 | 71.73 | 13.84 |
| mo113 | h | Peón de albañilería. (mano de obra) | 0.193 | 51.22 | 9.89 |
| % | % | Herramienta menor | 2 % | 553.02 | 11.06 |
|  |  | Costes directos |  |  | 564.08 |
