# Antepecho de concreto reforzado

- Propiedad del archivo: CYPE INGENIEROS, S.A.
- Formato: FIEBDC-3/2002
- Ámbito geográfico: Honduras
- Divisa: HNL
- Costes indirectos: 3.00 %
- Gastos generales: 13.00 %
- Beneficio industrial: 6.00 %
- IVA: 15.00 %

## F Muros exteriores e interiores

### FD Defensas

#### FDA Antepechos

**FDA006** m Antepecho de concreto reforzado.
Antepecho de concreto reforzado, de 1,25 m de alto y 0,2 m de ancho, realizado con concreto f'c=210 kg/cm² (3000 psi), clase de exposición F0 S0 P0 C0, tamaño máximo del agregado 12,5 mm, consistencia blanda, mezclado en obra, y fundido con medios manuales, y acero Grado 60 (fy=4200 kg/cm²), con una cuantía aproximada de 45 kg/m, montaje y desmontaje de sistema de encofrado metálico en las dos caras del muro. Incluso líquido desencofrante, para evitar la adherencia del concreto al encofrado.
Criterio de valoración económica: El precio incluye el corte, doblado y montaje de la armadura en el lugar definitivo de su colocación en obra.
Incluye: Limpieza y preparación de la superficie de apoyo. Replanteo de la sección. Montaje del sistema de encofrado. Colocación de la armadura. Preparación del concreto. Fundido y compactación del concreto. Remoción del sistema de encofrado. Curado del concreto.
Criterio de medición de proyecto: Longitud medida a ejes, según documentación gráfica de Proyecto.
Criterio de medición de obra: Se medirá, a ejes, la longitud realmente ejecutada según especificaciones de Proyecto.

| Código | Ud | Descripción | Rendimiento | Precio | Importe |
|---|---|---|---|---|---|
| mt08eme040 | m² | Paneles metálicos de varias dimensiones, para encofrar elementos de concreto. (material) | 0.017 | 1323.31 | 22.50 |
| mt08dba010d | l | Agente desmoldeante, a base de aceites especiales, emulsionable en agua, para encofrados metálicos, fenólicos o de madera. (material) | 0.075 | 45.91 | 3.44 |
| mt07aco020d | Ud | Separador homologado para muros. (material) | 7.000 | 1.62 | 11.34 |
| mt07aco110g | kg | Acero en varillas corrugadas, Grado 60 (fy=4200 kg/cm²), de varios diámetros, según ASTM A 615. (material) | 45.900 | 23.59 | 1082.78 |
| mt08var050 | kg | Alambre galvanizado para atar, de 1,30 mm de diámetro. (material) | 0.585 | 38.17 | 22.33 |
| mt08aaa010a | m³ | Agua. (material) | 0.057 | 38.17 | 2.18 |
| mt01arg000i | m³ | Arena cribada. (material) | 0.146 | 345.69 | 50.47 |
| mt01arg001ie | m³ | Agregado grueso homogeneizado, de tamaño máximo 12,5 mm. (material) | 0.218 | 317.34 | 69.18 |
| mt08cem000i | kg | Cemento gris en sacos. (material) | 94.080 | 4.15 | 390.43 |
| mq06hor010 | h | Mezcladora de concreto eléctrica con una capacidad de amasado de 160 l. (maquinaria) | 0.183 | 76.31 | 13.96 |
| op00ata010 |  | Atadora de armadura. | 1.000 | 0.00 | 0.00 |
| op00ciz020 |  | Cizalla para acero en varillas corrugadas. | 1.000 | 0.00 | 0.00 |
| au00auh010 |  | Cubilote. | 1.000 | 0.00 | 0.00 |
| au00auh040 |  | Vibrador de concreto, eléctrico. | 1.000 | 0.00 | 0.00 |
| mo044 | h | Armador de encofrados. (mano de obra) | 0.783 | 118.68 | 92.93 |
| mo091 | h | Ayudante de armador de encofrados. (mano de obra) | 0.854 | 88.65 | 75.71 |
| mo043 | h | Armador de hierro. (mano de obra) | 0.501 | 118.68 | 59.46 |
| mo090 | h | Ayudante de armador de hierro. (mano de obra) | 0.637 | 88.65 | 56.47 |
| mo113 | h | Peón de albañilería. (mano de obra) | 0.332 | 82.13 | 27.27 |
| mo112 | h | Peón especializado de albañilería. (mano de obra) | 0.348 | 83.48 | 29.05 |
| mo045 | h | Armador, en trabajos de colocación del concreto. (mano de obra) | 0.079 | 118.68 | 9.38 |
| mo092 | h | Ayudante de armador, en trabajos de colocación del concreto. (mano de obra) | 0.316 | 88.65 | 28.01 |
| % | % | Herramienta menor | 2 % | 2046.89 | 40.94 |
|  |  | Costes directos |  |  | 2087.83 |
