# Persiana de lamas fijas prefabricada de concreto de 60x60 cm, de color gris

- Propiedad del archivo: CYPE INGENIEROS, S.A.
- Formato: FIEBDC-3/2002
- Ámbito geográfico: Honduras
- Costes indirectos: 3.00 %
- Gastos generales: 13.00 %
- Beneficio industrial: 6.00 %
- IVA: 15.00 %

## F Muros exteriores e interiores

### FD Defensas

#### FDZ Celosías

**FDZ030** Ud Persiana de lamas fijas prefabricada de concreto de 60x60 cm, de color gris.
Suministro y montaje de persiana de lamas fijas prefabricada de concreto de 60x60 cm, de color gris, recibida con mortero de cemento, confeccionado en obra, dosificación 1:6. Totalmente montada.
Incluye: Replanteo de la pieza en el hueco. Colocación y aplomado. Repaso de juntas y limpieza.
Criterio de medición de proyecto: Número de unidades previstas, según documentación gráfica de Proyecto.
Criterio de medición de obra: Se medirá el número de unidades realmente ejecutadas según especificaciones de Proyecto.

| Código | Ud | Descripción | Rendimiento | Precio | Importe |
|---|---|---|---|---|---|
| mt20thp010e | Ud | Persiana de lamas fijas prefabricadas de concreto, 60x60 cm, color gris. (material) | 1.000 | 51.31 | 51.31 |
| mt08aaa010a | m³ | Agua. (material) | 0.006 | 1.50 | 0.01 |
| mt01arg005a | t | Arena de cantera, para mortero mezclado en obra. (material) | 0.005 | 18.00 | 0.09 |
| mt08cem000i | kg | Cemento gris en sacos. (material) | 0.750 | 0.16 | 0.12 |
| mq06hor010 | h | Mezcladora de concreto. (maquinaria) | 0.006 | 1.68 | 0.01 |
| mo019 | h | Albañil. (mano de obra) | 0.738 | 2.97 | 2.19 |
| mo111 | h | Peón de albañilería. (mano de obra) | 0.399 | 1.93 | 0.77 |
| % | % | Costes directos complementarios | 2 % | 54.50 | 1.09 |
|  |  | Costes directos |  |  | 55.59 |
