# Hoja interior de medianera de dos hojas, de mampostería de bloque de concreto para revestir

- Propiedad del archivo: CYPE INGENIEROS, S.A.
- Formato: FIEBDC-3/2002
- Ámbito geográfico: Honduras
- Divisa: HNL
- Costes indirectos: 3.00 %
- Gastos generales: 13.00 %
- Beneficio industrial: 6.00 %
- IVA: 15.00 %

## F Muros exteriores e interiores

### FF Mampostería no estructural

#### FFD Hoja interior para revestir en medianera de dos hojas

**FFD020** m² Hoja interior de medianera de dos hojas, de mampostería de bloque de concreto para revestir.
Hoja interior de medianera de dos hojas, de 20 cm de espesor de mampostería de bloque hueco de concreto, para revestir, color gris, 40x20x20 cm, resistencia normalizada R10 (10 N/mm²), con juntas horizontales y verticales de 10 mm de espesor, junta rehundida, recibida con mortero de cemento confeccionado en obra, con 250 kg/m³ de cemento, color gris, dosificación 1:6, suministrado en sacos.
Incluye: Replanteo, planta a planta. Marcado en las columnas de los niveles de referencia general de planta y de nivel de pavimento. Preparación del mortero. Asiento de la primera hilada sobre capa de mortero. Colocación y aplomado de miras de referencia. Tendido de hilos entre miras. Colocación de plomos fijos en las aristas. Colocación de las piezas por hiladas a nivel. Encuentros de la mampostería con fachadas, columnas y muros interiores. Encuentro de la mampostería con la losa superior. Limpieza del paramento.
Criterio de medición de proyecto: Superficie medida según documentación gráfica de Proyecto, sin duplicar esquinas ni encuentros.
Criterio de medición de obra: Se medirá la superficie realmente ejecutada según especificaciones de Proyecto, sin duplicar esquinas ni encuentros.

| Código | Ud | Descripción | Rendimiento | Precio | Importe |
|---|---|---|---|---|---|
| mt02bhg010de | Ud | Bloque hueco de concreto, para revestir, color gris, 40x20x20 cm, resistencia normalizada R10 (10 N/mm²), densidad 1150 kg/m³; con el precio incrementado el 20% en concepto de piezas especiales: zunchos y medios. (material) | 13.000 | 25.60 | 332.80 |
| mt08aaa010a | m³ | Agua. (material) | 0.004 | 38.17 | 0.15 |
| mt01arg005a | t | Arena de cantera, para mortero mezclado en obra. (material) | 0.024 | 514.67 | 12.35 |
| mt08cem000i | kg | Cemento gris en sacos. (material) | 3.780 | 4.15 | 15.69 |
| mq06hor010 | h | Mezcladora de concreto eléctrica con una capacidad de amasado de 160 l. (maquinaria) | 0.012 | 76.31 | 0.92 |
| op00roz010 |  | Rozadora. | 1.000 | 0.00 | 0.00 |
| op00amo010 |  | Amoladora o radial. | 1.000 | 0.00 | 0.00 |
| mo021 | h | Albañil especializado en trabajos de mampostería. (mano de obra) | 0.511 | 114.04 | 58.27 |
| mo114 | h | Peón de albañilería especializado en trabajos de mampostería. (mano de obra) | 0.440 | 82.13 | 36.14 |
| % | % | Herramienta menor | 3 % | 456.32 | 13.69 |
|  |  | Costes directos |  |  | 470.01 |
