# Hoja exterior de fachada de dos hojas, de mampostería de bloque de concreto para revestir

- Propiedad del archivo: CYPE INGENIEROS, S.A.
- Formato: FIEBDC-3/2002
- Ámbito geográfico: Honduras
- Divisa: HNL
- Costes indirectos: 3.00 %
- Gastos generales: 13.00 %
- Beneficio industrial: 6.00 %
- IVA: 15.00 %

## F Muros exteriores e interiores

### FF Mampostería no estructural

#### FFZ Hoja exterior para revestir en fachada de dos hojas

**FFZ020** m² Hoja exterior de fachada de dos hojas, de mampostería de bloque de concreto para revestir.
Hoja exterior de fachada de dos hojas, de 20 cm de espesor, de mampostería de bloque hueco de concreto, para revestir, color gris, 40x20x20 cm, resistencia normalizada R10 (10 N/mm²), con juntas horizontales y verticales de 10 mm de espesor, junta rehundida, recibida con mortero de cemento confeccionado en obra, con 250 kg/m³ de cemento, color gris, dosificación 1:6, suministrado en sacos. Dintel de mampostería reforzada de bloques en "U" de concreto, macizado de concreto, f'c=245 kg/cm² (3500 psi), clase de exposición F0 S0 P0 C0, tamaño máximo del agregado 12,5 mm, consistencia fluida, mezclado en obra; montaje y desmontaje de apeo. Revestimiento de los frentes de la losa con plaquetas de concreto y de los frentes de columnas con bloques cortados, colocados con el mismo mortero utilizado en el recibido de la mampostería.
Incluye: Definición de los planos de fachada mediante plomos. Replanteo, planta a planta. Marcado en las columnas de los niveles de referencia general de planta y de nivel de pavimento. Preparación del mortero. Asiento de la primera hilada sobre capa de mortero. Colocación y aplomado de miras de referencia. Tendido de hilos entre miras. Colocación de plomos fijos en las aristas. Colocación de las piezas por hiladas a nivel. Revestimiento de los frentes de la losa. Realización de todos los trabajos necesarios para la resolución de los huecos. Encuentros de la mampostería con fachadas, columnas y muros interiores. Encuentro de la mampostería con la losa superior. Limpieza del paramento.
Criterio de medición de proyecto: Superficie medida según documentación gráfica de Proyecto, sin duplicar esquinas ni encuentros, deduciendo los huecos de superficie mayor de 4 m². En los huecos que no se deduzcan, están incluidos los trabajos de realizar la superficie interior del hueco.
Criterio de medición de obra: Se medirá la superficie realmente ejecutada según especificaciones de Proyecto, sin duplicar esquinas ni encuentros, deduciendo los huecos de superficie mayor de 4 m². En los huecos que no se deduzcan, están incluidos los trabajos de realizar la superficie interior del hueco.

| Código | Ud | Descripción | Rendimiento | Precio | Importe |
|---|---|---|---|---|---|
| mt02bhg010de | Ud | Bloque hueco de concreto, para revestir, color gris, 40x20x20 cm, resistencia normalizada R10 (10 N/mm²), densidad 1150 kg/m³; con el precio incrementado el 20% en concepto de piezas especiales: zunchos y medios. (material) | 13.000 | 25.60 | 332.80 |
| mt08aaa010a | m³ | Agua. (material) | 0.010 | 38.17 | 0.38 |
| mt01arg005a | t | Arena de cantera, para mortero mezclado en obra. (material) | 0.026 | 514.67 | 13.38 |
| mt08cem000i | kg | Cemento gris en sacos. (material) | 7.308 | 4.15 | 30.33 |
| mt07aco110g | kg | Acero en varillas corrugadas, Grado 60 (fy=4200 kg/cm²), de varios diámetros, según ASTM A 615. (material) | 0.700 | 23.59 | 16.51 |
| mt01arg000i | m³ | Arena cribada. (material) | 0.005 | 345.69 | 1.73 |
| mt01arg001ie | m³ | Agregado grueso homogeneizado, de tamaño máximo 12,5 mm. (material) | 0.006 | 317.34 | 1.90 |
| mt02bhg012a | Ud | Plaqueta de concreto gris, 20x17x4 cm, para revestir. (material) | 4.000 | 8.46 | 33.84 |
| mt50spa050m | m³ | Tablón de madera de pino, dimensiones 20x7,2 cm. (material) | 0.001 | 11176.87 | 11.18 |
| mt50spa081a | Ud | Puntal metálico telescópico, de hasta 3 m de altura. (material) | 0.003 | 489.95 | 1.47 |
| mt50spa101 | kg | Clavos de acero. (material) | 0.011 | 47.64 | 0.52 |
| mq06hor010 | h | Mezcladora de concreto eléctrica con una capacidad de amasado de 160 l. (maquinaria) | 0.012 | 76.31 | 0.92 |
| op00amo010 |  | Amoladora o radial. | 1.000 | 0.00 | 0.00 |
| mo021 | h | Albañil especializado en trabajos de mampostería. (mano de obra) | 0.754 | 114.04 | 85.99 |
| mo114 | h | Peón de albañilería especializado en trabajos de mampostería. (mano de obra) | 0.622 | 82.13 | 51.08 |
| % | % | Herramienta menor | 3 % | 582.03 | 17.46 |
|  |  | Costes directos |  |  | 599.49 |
