# Coronación de fachada liviana, de lámina plegada de acero inoxidable AISI 304, de 1,5 mm de espesor y 1000 mm de desarrollo, acabado mate, fijada con tornillos ocultos

- Propiedad del archivo: CYPE INGENIEROS, S.A.
- Formato: FIEBDC-3/2002
- Ámbito geográfico: Honduras
- Costes indirectos: 3.00 %
- Gastos generales: 13.00 %
- Beneficio industrial: 6.00 %
- IVA: 15.00 %

## F Fachadas y muros interiores

### FL Fachadas ligeras

#### FLY Sistemas de fachada liviana

**FLY020** m Coronación de fachada liviana, de lámina plegada de acero inoxidable AISI 304, de 1,5 mm de espesor y 1000 mm de desarrollo, acabado mate, fijada con tornillos ocultos.
Suministro y colocación de coronación de fachada liviana, de lámina plegada de acero inoxidable AISI 304, de 1,5 mm de espesor y 1000 mm de desarrollo, acabado mate, fijada con tornillos ocultos. Incluso p/p de mermas, cortes, piezas de acero y sellado de juntas por medio de cordón de silicona neutra. Totalmente montada.
Incluye: Replanteo. Colocación y fijación de la coronación. Sellado de juntas.
Criterio de medición de proyecto: Longitud medida según documentación gráfica de Proyecto.
Criterio de medición de obra: Se medirá la longitud realmente ejecutada según especificaciones de Proyecto.

| Código | Ud | Descripción | Rendimiento | Precio | Importe |
|---|---|---|---|---|---|
| mt07ala000i | kg | Acero laminado A 572 Grado 42, en perfiles laminados en caliente, según ASTM A 572, piezas compuestas, para aplicaciones estructurales. (material) | 4.563 | 0.86 | 3.92 |
| mt12www010i | m | Lámina plegada de acero inoxidable AISI 304, de 1,5 mm de espesor y 1000 mm de desarrollo, acabado mate. (material) | 1.000 | 33.86 | 33.86 |
| mt12ppl016 | Ud | Tornillo autorroscante protegido contra la oxidación. Dimensiones 3,50x25 mm. (material) | 4.000 | 0.04 | 0.16 |
| mt15sja100 | Ud | Cartucho de masilla de silicona neutra. (material) | 0.150 | 3.54 | 0.53 |
| mo051 | h | Montador de sistemas de fachadas prefabricadas. (mano de obra) | 0.666 | 3.07 | 2.04 |
| mo097 | h | Ayudante de montador de sistemas de fachadas prefabricadas. (mano de obra) | 0.666 | 2.01 | 1.34 |
| % | % | Costes directos complementarios | 2 % | 41.85 | 0.84 |
|  |  | Costes directos |  |  | 42.69 |
