# Mampara ciega de 4x2,9 m

- Propiedad del archivo: CYPE INGENIEROS, S.A.
- Formato: FIEBDC-3/2002
- Ámbito geográfico: Honduras
- Divisa: HNL
- Costes indirectos: 3.00 %
- Gastos generales: 13.00 %
- Beneficio industrial: 6.00 %
- IVA: 15.00 %

## F Muros exteriores e interiores

### FO Mamparas y muros interiores móviles

#### FOA De acero

**FOA010** Ud Mampara ciega de 4x2,9 m, de acero galvanizado y plastificado con PVC, con puerta interior de acero galvanizado y plastificado con PVC de 2,10x0,90 m, aislamiento intermedio de lana mineral y remate superior de acero galvanizado y plastificado con PVC.
Mampara ciega de 4x2,9 m de panel machihembrado compuesto por dos chapas de de acero galvanizado y plastificado con PVC y aislamiento intermedio de lana mineral, puerta interior de acero galvanizado y plastificado con PVC de 2,10x0,90 m, perfiles de acero galvanizado y plastificado con PVC y remate superior de panel machihembrado compuesto por dos chapas de de acero galvanizado y plastificado con PVC. Incluso parte proporcional de herrajes, remates, sellado de juntas, soportes, encuentros con otros tipos de paramentos, colocación de canalizaciones para instalaciones y cajeados para materiales eléctricos. Totalmente terminada.
Incluye: Replanteo y marcado de los puntos de fijación. Aplomado, nivelación y fijación de los perfiles que forman el bastidor. Colocación y fijación del empanelado. Colocación de la canalización para instalaciones. Tratamiento de las juntas del panel. Remate del perímetro del elemento, por las dos caras.
Criterio de medición de proyecto: Número de unidades previstas, según documentación gráfica de Proyecto.
Criterio de medición de obra: Se medirá el número de unidades realmente ejecutadas según especificaciones de Proyecto.

| Código | Ud | Descripción | Rendimiento | Precio | Importe |
|---|---|---|---|---|---|
| mt26mac010c | m² | Panel ciego machihembrado para mamparas, formado por dos láminas de acero galvanizado y plastificado con PVC con aislamiento intermedio de lana mineral de conductividad térmica 0,039 W/(mK). (material) | 9.420 | 2710.50 | 25532.91 |
| mt26mac020c | m | Perfil en "U" de acero galvanizado de acero galvanizado y plastificado con PVC para mamparas. (material) | 5.900 | 207.09 | 1221.83 |
| mt26mac030c | m | Zócalo de acero galvanizado y plastificado con PVC para mamparas. (material) | 3.000 | 174.14 | 522.42 |
| mt26mac050c | Ud | Puerta sencilla de una hoja de acero galvanizado y plastificado con PVC para colocar en mamparas, incluso herrajes. (material) | 1.000 | 9664.12 | 9664.12 |
| op00ato010 |  | Atornillador. | 1.000 | 0.00 | 0.00 |
| mo011 | h | Montador. (mano de obra) | 7.813 | 73.85 | 576.99 |
| mo080 | h | Ayudante de montador. (mano de obra) | 7.813 | 53.32 | 416.59 |
| % | % | Herramienta menor | 2 % | 37934.86 | 758.70 |
|  |  | Costes directos |  |  | 38693.56 |
