# Cornisa de fachada realizada mediante piezas prefabricadas de concreto, de color gris, de 20x30x17 cm

- Propiedad del archivo: CYPE INGENIEROS, S.A.
- Formato: FIEBDC-3/2002
- Ámbito geográfico: Honduras
- Costes indirectos: 3.00 %
- Gastos generales: 13.00 %
- Beneficio industrial: 6.00 %
- IVA: 15.00 %

## F Fachadas

### FR Remates de exteriores

#### FRM Cornisas

**FRM010** m Cornisa de fachada realizada mediante piezas prefabricadas de concreto, de color gris, de 20x30x17 cm.
Formación de moldura con piezas prefabricadas de concreto, de color gris, de 20x30x17 cm, con goterón y anclaje metálico de acero inoxidable, en cornisa de fachada, recibida con mortero de cemento hidrófugo M-10 creando una pendiente suficiente para evacuar el agua. Incluso rejuntado entre piezas y uniones con los muros con mortero de juntas especial para revestimientos de prefabricados de concreto, relleno del interior de la pieza con concreto reforzado f'c=210 kg/cm² (21 MPa), clase de exposición F0 S0 P0 C0, tamaño máximo del agregado 19 mm, consistencia blanda premezclado y vertido con cubilote, colocación de las armaduras longitudinales de acero Grado 60 (fy=4200 kg/cm²) y tratamiento de protección suplementaria mediante aplicación sobre el conjunto de pintura hidrófuga incolora en dos capas.
Incluye: Replanteo de las piezas. Colocación, aplomado, nivelación y alineación de las piezas. Rejuntado y limpieza. Vertido y compactación del concreto. Colocación de la armadura. Aplicación en dos capas de la pintura hidrófuga incolora.
Criterio de medición de proyecto: Longitud medida a ejes, según documentación gráfica de Proyecto.
Criterio de medición de obra: Se medirá, a ejes, la longitud realmente ejecutada según especificaciones de Proyecto.

| Código | Ud | Descripción | Rendimiento | Precio | Importe |
|---|---|---|---|---|---|
| mt09moe010b | m³ | Mortero de cemento CEM II/B-P 32,5 N, hidrófugo, tipo M-10, confeccionado en obra con 380 kg/m³ de cemento y una proporción en volumen 1/4. (material) | 0.018 | 114.19 | 2.06 |
| mt20mhp020a | m | Piezas prefabricadas de concreto, color gris, de 20x30x17 cm, para formación de cornisa de fachada. (material) | 1.050 | 27.22 | 28.58 |
| mt09mcr235 | kg | Mortero de juntas para prefabricados de concreto y piedra artificial, compuesto de cemento, agregados, pigmentos y aditivos especiales. (material) | 0.282 | 1.97 | 0.56 |
| mt10haf050abi | m³ | Concreto f'c=210 kg/cm² (21 MPa), clase de exposición F0 S0 P0 C0, tamaño máximo del agregado 19 mm, consistencia blanda, premezclado, según ACI 318-08. (material) | 0.040 | 99.70 | 3.99 |
| mt07aco060a | kg | Acero en varillas corrugadas, Grado 60 (fy=4200 kg/cm²), elaborado en taller y colocado en obra, diámetros varios, según ASTM A 706. (material) | 1.776 | 0.95 | 1.69 |
| mt28pcs010 | l | Tratamiento superficial hidrofugante, de superficie invisible. (material) | 0.180 | 8.23 | 1.48 |
| op00ciz020 |  | Cizalla para acero en varillas corrugadas. | 1.000 | 0.00 | 0.00 |
| op00amo010 |  | Amoladora o radial. | 1.000 | 0.00 | 0.00 |
| au00auh040 |  | Vibrador de concreto, eléctrico. | 1.000 | 0.00 | 0.00 |
| mo019 | h | Albañil. (mano de obra) | 0.280 | 2.97 | 0.83 |
| mo111 | h | Peón de albañilería. (mano de obra) | 0.280 | 1.93 | 0.54 |
| % | % | Costes directos complementarios | 2 % | 39.73 | 0.79 |
|  |  | Costes directos |  |  | 40.52 |
