# Red antipájaros

- Propiedad del archivo: CYPE INGENIEROS, S.A.
- Formato: FIEBDC-3/2002
- Ámbito geográfico: Honduras
- Divisa: HNL
- Costes indirectos: 3.00 %
- Gastos generales: 13.00 %
- Beneficio industrial: 6.00 %
- IVA: 15.00 %

## F Muros exteriores e interiores

### FZ Limpieza y tratamientos superficiales

#### FZP Protección frente a las aves

**FZP040** m˛ Red antipájaros.
Red antipájaros formada por malla de polietileno de 75x75 mm, estable frente a los rayos UV, para proteger los huecos de hasta 8 m˛, evitando el acceso de gaviotas al edificio. Incluso cable de acero galvanizado para la sujeción de la red, accesorios y material auxiliar para la fijación y anclaje de la red. Totalmente montada y probada, sin incluir la repercusión del andamio ni afectar a la estabilidad del elemento al que se ancla.
Incluye: Limpieza y preparación del soporte. Replanteo. Colocación de los anclajes sobre el soporte. Fijación del cable sobre los anclajes. Sujeción de la red al cable.
Criterio de medición de proyecto: Superficie medida según documentación gráfica de Proyecto.
Criterio de medición de obra: Se medirá la superficie realmente ejecutada según especificaciones de Proyecto.

| Código | Ud | Descripción | Rendimiento | Precio | Importe |
|---|---|---|---|---|---|
| mt41ave040a | m˛ | Red antipájaros formada por malla de polietileno de 75x75 mm, estable frente a los rayos UV, para proteger los huecos por donde acceden gaviotas al edificio. (material) | 1.050 | 23.77 | 24.96 |
| mt41ave041 | m | Cable desnudo de acero galvanizado, de 2 mm de diámetro, para la sujeción de la red antipájaros a los sistemas de fijación. (material) | 2.000 | 9.37 | 18.74 |
| mt41ave042 | Ud | Material auxiliar para la formación de un punto de sujeción entre la red antipájaros y el soporte, compuesto por dos fijaciones de aluminio para sujetar la red al cable, un gancho de acero galvanizado, dos tuercas de tensión de acero galvanizado y un anclaje para la colocación sobre el soporte. (material) | 4.000 | 151.36 | 605.44 |
| mo020 | h | Albańil. (mano de obra) | 0.232 | 114.04 | 26.46 |
| mo113 | h | Peón de albańilería. (mano de obra) | 0.232 | 82.13 | 19.05 |
| % | % | Herramienta menor | 2 % | 694.65 | 13.89 |
|  |  | Costes directos |  |  | 708.54 |
