# Anclaje mecánico con taco de expansión de acero galvanizado, de alta resistencia a la corrosión, para fijación de elemento no estructural a soporte de concreto endurecido

- Propiedad del archivo: CYPE INGENIEROS, S.A.
- Formato: FIEBDC-3/2002
- Ámbito geográfico: Honduras
- Divisa: HNL
- Costes indirectos: 3.00 %
- Gastos generales: 13.00 %
- Beneficio industrial: 6.00 %
- IVA: 15.00 %

## H Remates y ayudas

### HA Anclajes

#### HAH Sobre concreto

**HAH010** Ud Anclaje mecánico con taco de expansión de acero galvanizado, de alta resistencia a la corrosión, para fijación de elemento no estructural a soporte de concreto endurecido.
Anclaje mecánico con taco de expansión de acero galvanizado, de alta resistencia a la corrosión, para fijación de elemento no estructural a soporte de concreto endurecido.
Incluye: Replanteo de la posición del anclaje. Ejecución de la perforación. Limpieza del polvo resultante. Introducción del anclaje. Aplicación del par de apriete con llave dinamométrica. Limpieza de los restos sobrantes.
Criterio de medición de proyecto: Número de unidades previstas, según documentación gráfica de Proyecto.
Criterio de medición de obra: Se medirá el número de unidades realmente ejecutadas según especificaciones de Proyecto.

| Código | Ud | Descripción | Rendimiento | Precio | Importe |
|---|---|---|---|---|---|
| mt26aaa025a | Ud | Anclaje mecánico con taco de expansión de acero galvanizado, de alta resistencia a la corrosión. (material) | 1.000 | 84.18 | 84.18 |
| op00tal010 |  | Taladro. | 1.000 | 0.00 | 0.00 |
| mo113 | h | Peón de albañilería. (mano de obra) | 0.048 | 51.22 | 2.46 |
| % | % | Herramienta menor | 2 % | 86.64 | 1.73 |
|  |  | Costes directos |  |  | 88.37 |
