# Gárgola prefabricada de concreto

- Propiedad del archivo: CYPE INGENIEROS, S.A.
- Formato: FIEBDC-3/2002
- Ámbito geográfico: Honduras
- Divisa: HNL
- Costes indirectos: 3.00 %
- Gastos generales: 13.00 %
- Beneficio industrial: 6.00 %
- IVA: 15.00 %

## H Remates y ayudas

### HR Remates de fachada

#### HRF Prefabricados de concreto

**HRF020** Ud Gárgola prefabricada de concreto.
Gárgola prefabricada de concreto, de color blanco, de 150x500x70 mm y base rectangular; colocación con adhesivo cementoso flexible y de gran adherencia, C2 S2; y sellado e impermeabilización de la junta perimetral con masilla de poliuretano, previa aplicación de la imprimación.
Incluye: Replanteo de la pieza. Colocación, aplomado, nivelación y alineación. Sellado de juntas y limpieza.
Criterio de medición de proyecto: Número de unidades previstas, según documentación gráfica de Proyecto.
Criterio de medición de obra: Se medirá el número de unidades realmente ejecutadas según especificaciones de Proyecto.

| Código | Ud | Descripción | Rendimiento | Precio | Importe |
|---|---|---|---|---|---|
| mt20wwa040 | kg | Adhesivo cementoso flexible y de gran adherencia, C2 S2. (material) | 0.300 | 15.26 | 4.58 |
| mt20gpa010b | Ud | Gárgola prefabricada de concreto, de color blanco, de 150x500x70 mm y base rectangular. (material) | 1.000 | 338.20 | 338.20 |
| mt20wwa035 | Ud | Cartucho de 250 cm³ de imprimación para masillas. (material) | 0.016 | 163.29 | 2.61 |
| mt20wwa030 | Ud | Cartucho de 310 cm³ de masilla de poliuretano impermeable. (material) | 0.032 | 223.42 | 7.15 |
| op00amo010 |  | Amoladora o radial. | 1.000 | 0.00 | 0.00 |
| mo020 | h | Albañil. (mano de obra) | 0.127 | 114.04 | 14.48 |
| mo113 | h | Peón de albañilería. (mano de obra) | 0.127 | 82.13 | 10.43 |
| % | % | Herramienta menor | 2 % | 377.45 | 7.55 |
|  |  | Costes directos |  |  | 385.00 |
