# Grupo de impulsión para colector, con centralita premontada

- Propiedad del archivo: CYPE INGENIEROS, S.A.
- Formato: FIEBDC-3/2002
- Ámbito geográfico: Honduras
- Divisa: HNL
- Costes indirectos: 3.00 %
- Gastos generales: 13.00 %
- Beneficio industrial: 6.00 %
- IVA: 15.00 %

## I Instalaciones

### IC Calefacción, refrigeración, climatización y agua caliente

#### ICE Emisores por agua para calefacción y refrigeración

**ICE161** Ud Grupo de impulsión para colector, con centralita premontada.
Grupo de impulsión para control de la bomba de circulación en instalaciones de calefacción, con centralita, instalación horizontal en colector, válido para instalación de suelo radiante de hasta 30 kW, formado por centralita con sonda de temperatura exterior y sonda de temperatura de impulsión, circulador con regulación electrónica integrada (presión constante) Wilo Stratos Para 1/8, termostato digital con sonda de humedad, válvula mezcladora de 3 vías y actuador para válvula mezcladora de 3 vías. Totalmente montado, conexionado y probado.
Incluye: Colocación y fijación del grupo de impulsión al colector. Conexionado eléctrico de la centralita y de la bomba de circulación.
Criterio de medición de proyecto: Número de unidades previstas, según documentación gráfica de Proyecto.
Criterio de medición de obra: Se medirá el número de unidades realmente ejecutadas según especificaciones de Proyecto.

| Código | Ud | Descripción | Rendimiento | Precio | Importe |
|---|---|---|---|---|---|
| mt38gpu029a | Ud | Grupo de impulsión para control de la bomba de circulación en instalaciones de calefacción, con centralita, instalación horizontal en colector, válido para instalación de suelo radiante de hasta 30 kW, formado por centralita con sonda de temperatura exterior y sonda de temperatura de impulsión, circulador con regulación electrónica integrada (presión constante) Wilo Stratos Para 1/8, termostato digital con sonda de humedad, válvula mezcladora de 3 vías y actuador para válvula mezcladora de 3 vías. (material) | 1.000 | 90802.29 | 90802.29 |
| mo004 | h | Instalador de calefacción. (mano de obra) | 0.596 | 93.44 | 55.69 |
| mo103 | h | Ayudante de instalador de calefacción. (mano de obra) | 0.596 | 67.79 | 40.40 |
| % | % | Herramienta menor | 2 % | 90898.38 | 1817.97 |
|  |  | Costes directos |  |  | 92716.35 |
