# Generador de aire caliente con intercambiador de calor a gas, mural

- Propiedad del archivo: CYPE INGENIEROS, S.A.
- Formato: FIEBDC-3/2002
- Ámbito geográfico: Honduras
- Divisa: HNL
- Costes indirectos: 3.00 %
- Gastos generales: 13.00 %
- Beneficio industrial: 6.00 %
- IVA: 15.00 %

## I Instalaciones

### IC Calefacción, refrigeración, climatización y agua caliente

#### ICK Unidades centralizadas de climatización a gas

**ICK020** Ud Generador de aire caliente con intercambiador de calor a gas, mural.
Generador de aire caliente con intercambiador de calor a gas, con un escalón de potencia calorífica y caudal de aire fijo, para instalación mural, interior, potencia calorífica nominal 85 kW, rendimiento nominal 90,1%, potencia calorífica nominal útil 76,6 kW, caudal de aire nominal 7900 m³/h, dimensiones 1720x560x860 mm, alimentación eléctrica monofásica a 230 V, peso 153 kg, con cámara de combustión estanca y tiro forzado, encendido electrónico, control de llama por ionización, intercambiador de calor de acero inoxidable AISI 430, ventiladores helicoidales, encendido electrónico, equipamiento electrónico de mando, control y seguridad y envolvente de lámina de acero pintada, con aislamiento térmico, sin incluir el ducto para desagüe de los productos de la combustión. Totalmente montado, conexionado y puesto en marcha por la empresa instaladora para la comprobación de su correcto funcionamiento.
Incluye: Replanteo del generador. Colocación y fijación del generador y sus accesorios. Conexionado con las redes de conducción de agua, de gas y eléctrica. Puesta en marcha.
Criterio de medición de proyecto: Número de unidades previstas, según documentación gráfica de Proyecto.
Criterio de medición de obra: Se medirá el número de unidades realmente ejecutadas según especificaciones de Proyecto.

| Código | Ud | Descripción | Rendimiento | Precio | Importe |
|---|---|---|---|---|---|
| mt42tnc050f | Ud | Generador de aire caliente con intercambiador de calor a gas, con un escalón de potencia calorífica y caudal de aire fijo, para instalación mural, interior, potencia calorífica nominal 85 kW, rendimiento nominal 90,1%, potencia calorífica nominal útil 76,6 kW, caudal de aire nominal 7900 m³/h, dimensiones 1720x560x860 mm, alimentación eléctrica monofásica a 230 V, peso 153 kg, con cámara de combustión estanca y tiro forzado, encendido electrónico, control de llama por ionización, intercambiador de calor de acero inoxidable AISI 430, ventiladores helicoidales, encendido electrónico, equipamiento electrónico de mando, control y seguridad y envolvente de lámina de acero pintada, con aislamiento térmico. (material) | 1.000 | 168653.55 | 168653.55 |
| mo005 | h | Instalador de climatización. (mano de obra) | 3.657 | 117.18 | 428.53 |
| mo104 | h | Ayudante de instalador de climatización. (mano de obra) | 3.657 | 85.08 | 311.14 |
| % | % | Herramienta menor | 2 % | 169393.22 | 3387.86 |
|  |  | Costes directos |  |  | 172781.08 |
