# Emisor eléctrico para sistema de calefacción por techo radiante, con cielo falso continuo

- Propiedad del archivo: CYPE INGENIEROS, S.A.
- Formato: FIEBDC-3/2002
- Ámbito geográfico: Honduras
- Divisa: HNL
- Costes indirectos: 3.00 %
- Gastos generales: 13.00 %
- Beneficio industrial: 6.00 %
- IVA: 15.00 %

## I Instalaciones

### IC Calefacción, refrigeración, climatización y agua caliente

#### ICM Emisores eléctricos para calefacción

**ICM050** Ud Emisor eléctrico para sistema de calefacción por techo radiante, con cielo falso continuo.
Panel radiante eléctrico con aislamiento de fibra de vidrio de 12 mm de espesor, para sistema de calefacción por techo radiante, con cielo falso continuo, potencia 78 W (175 W/m²), dimensiones 540x1170 mm, con generación de radiación infrarroja por film radiante y alimentación monofásica a 230 V.
Incluye: Apoyo del emisor en los soportes del cielo falso. Conexionado y comprobación de su correcto funcionamiento.
Criterio de medición de proyecto: Número de unidades previstas, según documentación gráfica de Proyecto.
Criterio de medición de obra: Se medirá el número de unidades realmente ejecutadas según especificaciones de Proyecto.

| Código | Ud | Descripción | Rendimiento | Precio | Importe |
|---|---|---|---|---|---|
| mt38ilo100hf | Ud | Panel radiante eléctrico con aislamiento de fibra de vidrio de 12 mm de espesor, para sistema de calefacción por techo radiante, con cielo falso continuo, potencia 78 W (175 W/m²), dimensiones 540x1170 mm, con generación de radiación infrarroja por film radiante y alimentación monofásica a 230 V. (material) | 1.000 | 2336.55 | 2336.55 |
| mo004 | h | Instalador de calefacción. (mano de obra) | 0.098 | 117.18 | 11.48 |
| mo103 | h | Ayudante de instalador de calefacción. (mano de obra) | 0.049 | 85.08 | 4.17 |
| % | % | Herramienta menor | 2 % | 2352.20 | 47.04 |
|  |  | Costes directos |  |  | 2399.24 |
